# CLUB PILATES CL GARDENIAS 39

- Propiedad del archivo: SOFT S.A.
- Formato: FIEBDC-3/2002
- Programa: Presto 8.8
- Fecha de los precios: 14/02/2008
- Divisa: EUR
- Código: CLUB PILATES (14/11/2007)

## 01 TRABAJOS PREVIOS
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
**01.02** M2 DESMONTAJE DE CARPINTERIA METALICA (21/06/2024)
4.2 M2
M2. Levantado de carpintería metálica, en cualquier tipo de muros, incluidos cercos, hojas, vidrios y accesorios, por medios manuales, incluso limpieza, retirada de escombros y carga al contenedor, sin transporte a vertedero o planta de reciclaje y con parte proporcional de medios auxiliares. Medición de superficie realmente ejecutada.
,

| Medición | Uds. | Largo | Alto | Parcial |
|---|---|---|---|---|
| Puerta | 1 | 1.4 | 3 | 4.200 |
| Total |  |  |  | 4.2 |

**01.03** UD DEMOLICIÓN DE ESCALERA (28/05/2026)
2 UD
Demolición de escalera con medios manuales, sin afectar a la estabilidad de los elementos constructivos contiguos, y carga manual sobre camión o contenedor.

**01.04** M2 DEMOLICION DE FALSO TECHO (15/09/2025)
186.63 M2
M2. Demolición de falso techo liso de escayola, pladur, placas u otros materiales, incluso fajas, tabicas, candilejas, foseados, luminarias existentes, rejillas de aire, etc, por medios manuales, incluso carga a contenedor y con p.p. de medios auxiliares y ayudas.

| Medición | Uds. | Parcial |
|---|---|---|
| fórmula: 58.49 | 1 | 58.490 |
| fórmula: 18.14 | 1 | 18.140 |
| fórmula: 6.70 | 1 | 6.700 |
| fórmula: 53.02 | 1 | 53.020 |
| fórmula: 15.30 | 1 | 15.300 |
| fórmula: 2.06 | 1 | 2.060 |
| fórmula: 1.36 | 1 | 1.360 |
| fórmula: 15.13 | 1 | 15.130 |
| fórmula: 14.13 | 1 | 14.130 |
| fórmula: 2.30 | 1 | 2.300 |
| Total |  | 186.63 |

**01.06** m2 DEMOLICIÓN DE TABIQUERÍA (25/08/2025)
170.43 m2
M2. Demolición de tabiques de ladrillo y/o pladur, por medios manuales, incluso limpieza y retirada de escombros con carga al contenedor, sin transporte al vertedero y con parte proporcional de medios auxiliares. Medición de superficie realmente ejecutada.

| Medición | Uds. | Largo | Alto | Parcial |
|---|---|---|---|---|
|  | 1 | 3.22 | 1.2 | 3.864 |
|  | 1 | 1.55 | 1.2 | 1.860 |
|  | 2 | 1.31 | 3.3 | 8.646 |
|  | 1 | 3.04 | 3.3 | 10.032 |
|  | 1 | 2.6 | 3.3 | 8.580 |
|  | 1 | 5.27 | 3.3 | 17.391 |
|  | 2 | 2.22 | 3.3 | 14.652 |
|  | 1 | 1.37 | 3.3 | 4.521 |
|  | 1 | 2.61 | 3.3 | 8.613 |
|  | 1 | 2.15 | 1.2 | 2.580 |
|  | 1 | 2.44 | 1.2 | 2.928 |
|  | 1 | 3.37 | 4.14 | 13.952 |
|  | 1 | 5.38 | 4.14 | 22.273 |
|  | 2 | 2.66 | 4.14 | 22.025 |
|  | 1 | 6.35 | 4.14 | 26.289 |
|  | 1 | 0.54 | 4.14 | 2.236 |
| Total |  |  |  | 170.43 |

**01.07** M2 DEMOLICION DE TRASDOSADOS (15/09/2025)
172.1 M2
M2. Retirada de trasdosados del local existente con panelados de madera, de vidrio o cualquier material, etc, incluso retirada al contenedor, con parte proporcional de medios auxiliares.

| Medición | Uds. | Largo | Alto | Parcial |
|---|---|---|---|---|
| Planta baja |  |  |  |  |
|  | 1 | 52.15 | 3.3 | 172.095 |
| Total |  |  |  | 172.1 |

**01.08** UD ANULACIÓN Y DESMONTAJE INSTALACIONES (17/10/2024)
1 UD
Ud. Anulación y extracción de las actuales instalaciones de incendios, seguridad, agua, saneamiento, electricidad, telecomunicaciones, calefacción y aire acondicionado, en el que se incluye el desmontaje de tuberías de conducción de agua, desagües, cables de electricidad, cuadros generales de electricidad, telecomunicaciones,canalizaciones, tubos de ventilación, tubos de evacuación, pantallas de luz, focos, difusores, rejillas, conductos de lana mineral de la climatización, pantallas de luces de emergencia, detectores, cámaras de videovigilancia, cartelería pegada o fijada, retirada de extintores, mecanismos, enchufes, interruptores, pulsadores, sirenas y demás elementos que estén sobre falsos techos, bajo los mismos, fijados o empotrados en paramentos verticales u horizontales en los que sean necesarios retirar al realizar la demolición. Se incluyen todos los trabajos de recogida de escombros, materiales y el transporte al vertedero, excepto la extracción de la maquina de aire acondicionado.

**01.12** UD LEVANTADO AP. SANITARIOS
2 UD
Levantado de aparatos sanitarios y accesorios, por medios manuales excepto bañeras y duchas, incluso limpieza y retirada de escombros a pie de carga, sin transporte a vertedero y con p.p. de medios auxiliares.

| Código | Ud | Descripción | Rendimiento | Precio |
|---|---|---|---|---|
| O01OB180 | h. | Oficial 2ª fontanero calefactor (mano de obra) | 0.62 | 0 |
| O01OA070 | h. | Peón ordinario (mano de obra) | 0.62 | 0 |

**01.13** m2 LEVANTADO DE CARPINTERIA INTERIOR (03/06/2025)
25.79 m2
Levantado de carpinteria interior de madera u otro material, con medios manuales, sin deteriorar el paramento al que está sujeta, y carga manual sobre camión o contenedor.

| Medición | Uds. | Largo | Alto | Parcial |
|---|---|---|---|---|
| Ventanas/Fijos | 1 | 2.44 | 1.2 | 2.928 |
|  | 1 | 2.15 | 1.2 | 2.580 |
|  | 1 | 0.8 | 1 | 0.800 |
|  | 1 | 3.22 | 1.2 | 3.864 |
|  | 1 | 1.55 | 1.2 | 1.860 |
| Puertas | 1 | 1.1 | 2.1 | 2.310 |
|  | 3 | 0.83 | 2.1 | 5.229 |
|  | 1 | 1 | 2.1 | 2.100 |
|  | 1 | 1.96 | 2.1 | 4.116 |
| Total |  |  |  | 25.79 |

**01.14** m2 DEMOLICION DE AZULEJO (02/06/2025)
93.87 m2
Demolición de alicatado de azulejo, con medios manuales, y carga manual sobre camión o contenedor. El precio incluye el picado del material de agarre adherido al soporte.

| Medición | Uds. | Largo | Alto | Parcial |
|---|---|---|---|---|
|  | 1 | 30.28 | 3.1 | 93.868 |
| Total |  |  |  | 93.87 |

**01.15** UD CONTENEDORES 6 M3 (15/09/2025)
3 UD
Ud. Contenedor al servicio de la obra, incluso transporte, retirada y tasas de vertido e impuestos de la CM. Gestión del certificado de residuos.

## 02 ALBAÑILERÍA (14/11/2007)

**02.3.1** m2 PANEL RIGIDO DE POLIESTIRENO EXTRUIDO SOBRE CAVITI (29/05/2026)
46.58 m2
Aislamiento térmico de suelos flotantes, formado por panel rígido de poliestireno extruido, ChovAFOAM 300 M "CHOVA", según UNE-EN 13164, de superficie lisa y mecanizado lateral a media madera, de 50 mm de espesor, resistencia a compresión >= 300 kPa, resistencia térmica 1,5 m²K/W, conductividad térmica 0,034 W/(mK), colocado a tope, simplemente apoyado, cubierto con film de polietileno de 0,2 mm de espesor y desolidarización perimetral realizada con el mismo material aislante, preparado para recibir una base de pavimento de mortero u hormigón. Incluso cinta autoadhesiva para sellado de juntas

| Medición | Uds. | Parcial |
|---|---|---|
| fórmula: 5.08 | 1 | 5.080 |
| fórmula: 41.50 | 1 | 41.500 |
| Total |  | 46.58 |

**02.3** m2 BASE DE PAVIMENTO CON MORTERO AUTONIVELANTE (14/11/2007)
93.16 m2
Base para pavimento interior, espesor variable 4-8 cm, de mortero autonivelante, CT - C10 - F3 según UNE-EN 13813, vertido con mezcladora-bombeadora, sobre lámina de aislamiento para formación de suelo flotante; y posterior aplicación de agente filmógeno, (0,15 l/m²). Incluso banda de panel rígido de poliestireno expandido para la preparación de las juntas perimetrales de dilatación.

| Código | Ud | Descripción | Rendimiento | Precio |
|---|---|---|---|---|
| O01OB090 | h. | Oficial solador, alicatador (mano de obra) | 0 | 0 |
| O01OB100 | h. | Ayudante solador, alicatador (mano de obra) | 0 | 0 |
| O01OA070 | h. | Peón ordinario | 0 | 0 |
| P09ABC010 | m2 | Azulejo blanco 15x15 cm. (material; 17/12/2009) | 0 | 0 |
| P01FA305 | kg | Adh. cementoso alicatado int. s/morteros C1 (material; 14/11/2007) | 0 | 0 |
| P01FJ002 | kg | Junta cementosa normal blanco<3mm CG1 (material; 14/11/2007) | 0 | 0 |

Claves: enfoscado, gris, adhesivo, línea, colocación, blanco, corte, mortero, azulejo, junta, especial, pieza, alicatado, tapajunta, fino, limpieza, hueco, inglete, medición

| Medición | Uds. | Parcial |
|---|---|---|
| fórmula: 5.08 | 1 | 5.080 |
| fórmula: 41.50 | 1 | 41.500 |
| fórmula: 5.08 | 1 | 5.080 |
| fórmula: 41.50 | 1 | 41.500 |
| Total |  | 93.16 |

**RSB060** m2 RECRECIDO MEDIANTE SISTEMA CAVITI 70+5 CM (29/08/2025)
46.58 m2
Recrecido aligerado de hormigón armado de 70+5 cm de espesor, sobre encofrado perdido de piezas de polipropileno reciclado, C-70 "CÁVITI", m, color negro, realizado con hormigón HA-30/B/12/XC1+XF1+XA1+XM2 fabricado en central, con cemento SR, y malla electrosoldada ME 10x10 Ø 5-5 B 500 T 6x2,20 UNE-EN 10080 como armadura de reparto, colocada sobre separadores homologados en capa de compresión de 5 cm de espesor; apoyado todo ello sobre base de hormigón de limpieza. Medido la superficie ejecutada.

| Medición | Uds. | Parcial |
|---|---|---|
| fórmula: 5.08 | 1 | 5.080 |
| fórmula: 41.50 | 1 | 41.500 |
| Total |  | 46.58 |

**02.1.1** Ud FORMACION DE ESCALERA (28/05/2026)
1 Ud
Formación de escalera de obra interior para salvar una altura aproximada de 0,90 m, compuesta por 5 peldaños, ejecutada mediante formación de dos muretes laterales de fábrica de ladrillo recibido con mortero de cemento, conformando la pendiente de la escalera, incluso colocación de rasillones cerámicos apoyados sobre dichos elementos resistentes, formación de peldañeado y tabicas mediante fábrica y recrecidos de mortero, rellenos interiores, replanteo, nivelación, recibido a paramentos existentes, cortes, regularización de superficies, medios auxiliares, retirada de escombros y limpieza final.

**02.4** Ud AYUDA ALBAÑILERIA INST.RED EVACUACION LOCAL (29/08/2025)
1 Ud
Ayudas de cualquier trabajo de albañilería, necesarias para la correcta ejecución de la instalación de salubridad formada por: sistema de evacuación (bajantes interiores y exteriores de aguas pluviales y residuales, canalones, botes sifónicos, colectores suspendidos, sistemas de elevación, derivaciones individuales y cualquier otro elemento componente de la instalación), con un grado de complejidad medio, en edificio de otros usos, incluida p/p de elementos comunes. Incluso material auxiliar para la correcta ejecución de los trabajos.

**02.5** Ud AYUDA ALBAÑILERÍA INST. FONTANERÍA LOCAL
1 Ud
Ayuda de albañilería a instalación de fontanería por local (con una superficie construida media de 90 m2) incluyendo mano de obra en carga y descarga, materiales, apertura y tapado de rozas, recibidos, remates y ayudas a acometida, tubo de alimentación, batería de contadores, grupo de presión, depósito, montantes, accesorios y piezas especiales, i/p.p. de elementos comunes, material auxiliar, limpieza y medios auxiliares.

| Código | Ud | Descripción | Rendimiento | Precio |
|---|---|---|---|---|
| O01OA040 | h | Oficial segunda (mano de obra; 02/01/2016) | 0 | 0 |
| O01OA070 | h. | Peón ordinario | 0 | 0 |

Claves: montante, pieza, roza, medición, tubo, auxiliar, especial, accesorio, depósito, presión, grupo, vivienda, contador, alimentar, limpieza, tapa, construcción, remate, material, descarga, carga, mano, acometida, albañil, superficie, fontanería, ayuda, medio

**02.6** Ud AYUDA ALBAÑILERÍA INST. ELECTRICIDAD LOCAL
1 Ud
Ayuda de albañilería a instalación de electricidad por local (con una superficie construida media de 90 m2) incluyendo mano de obra en carga y descarga, materiales, apertura y tapado de rozas, recibidos, remates y ayudas a puesta a tierra, caja general de protección, línea general de alimentación, centralización de contadores, derivaciones individuales y cuadros de mando y protección, i/p.p. de elementos comunes, limpieza y medios auxiliares.

| Código | Ud | Descripción | Rendimiento | Precio |
|---|---|---|---|---|
| O01OA030 | h. | Oficial primera (mano de obra) | 0 | 0 |
| O01OA070 | h. | Peón ordinario | 0 | 0 |

Claves: medio, albañil, electricidad, vivienda, superficie, construcción, mano, carga, roza, remate, descarga, medición, material, caja, ayuda, tapa, línea, centralización, protección, auxiliar, contador, derivación, individual, cuadro, tierra, limpieza, mando, alimentar

**02.7** Ud AYUDA ALBAÑILERÍA INST. ILUMINACIÓN LOCAL (29/08/2025)
1 Ud
Ayudas de cualquier trabajo de albañilería, necesarias para la correcta ejecución de la instalación de apliques y luminarias para iluminación, con un grado de complejidad medio, en edificio de otros usos, incluida p/p de elementos comunes. Incluso material auxiliar para la correcta ejecución de los trabajos.
Claves: montante, pieza, roza, medición, tubo, auxiliar, especial, accesorio, depósito, presión, grupo, vivienda, contador, alimentar, limpieza, tapa, construcción, remate, material, descarga, carga, mano, acometida, albañil, superficie, fontanería, ayuda, medio

**02.8** Ud AYUDA ALBAÑILERÍA INST.CLIMATIZACION Y VENTILACION LOCAL
1 Ud
Ayuda de albañilería a instalaciones de climatizacion y ventilacion por local (con una superficie construida media de 90 m2) y su parte correspondiente de zonas comunes, incluyendo mano de obra en carga y descarga, materiales, apertura y tapado de rozas, recibidos, limpieza, remates y medios auxiliares.

| Código | Ud | Descripción | Rendimiento | Precio |
|---|---|---|---|---|
| O01OA040 | h | Oficial segunda | 0 | 0 |
| O01OA070 | h. | Peón ordinario | 0 | 0 |

Claves: vivienda, construcción, superficie, acondicionar, medio, mano, albañil, auxiliar, descarga, remate, limpieza, roza, tapa, material, aire, ayuda, carga

## 03 TABIQUERIA DE PLADUR Y REFUERZOS PARAMENTOS VERTICALES (21/06/2024)

**03.1** m2 TABIQUE C/Y 15+70+15 / 400 ST (17/10/2024)
91.39 m2
m². Suministro y colocación, por empresa homologada, de tabique formado por 2 placas de cartón yeso de 15 mm STANDARD de la marca PLADUR, KNAUF o PLACOPLATRE, una a cada lado, con estructura interna de acero galvanizado de 70 mm de espesor con canales en suelo y techo, y montantes cada 40 cm de separación entre ellos. Se incluye , tratamiento de juntas, banda de estanqueidad y banda elástica de separación con el pavimento. Arriostrando a la estructura más cercana ó en su defecto a una estructura auxiliar también incluida, del mismo tipo de perfil que el propio Pladur. Totalmente terminado y listo para pintar.
Medida la superficie ejecutada.
TIPO PLACA:
Pladur N.
Knauf ST.
Placoplatre Standard BA.

| Medición | Uds. | Largo | Alto | Parcial |
|---|---|---|---|---|
|  | 1 | 0.5 | 4.86 | 2.430 |
|  | 2 | 0.45 | 4.86 | 4.374 |
|  | 1 | 7.61 | 4.86 | 36.985 |
|  | 1 | 2.1 | 4.86 | 10.206 |
|  | 1 | 3.6 | 4 | 14.400 |
|  | 1 | 0.45 | 4 | 1.800 |
|  | 2 | 1 | 4 | 8.000 |
|  | 1 | 0.6 | 4 | 2.400 |
|  | 1 | 2.7 | 4 | 10.800 |
| Total |  |  |  | 91.39 |

**03.2** m2 TABIQUE C/Y 15+70+15 / 400 MIXTO ST/HF (26/08/2025)
69.01 m2
m². Suministro y colocación, de tabique formado por 1 placa de cartón yeso de 15 mm HIDRÓFUGO y por 1 placa de cartón yeso de 15 mm STANDARD de la marca PLADUR, KNAUF o PLACOPLATRE, una a cada lado, con estructura interna de acero galvanizado de 70 mm de espesor con canales en el suelo y techo, y montantes cada 40 cm de separación entre ellos. Se incluye , tratamiento de juntas, banda de estanqueidad y banda elástica de separación con el pavimento. Totalmente terminado y listo para pintar.
Medida la superficie ejecutada.
TIPO PLACA:
Pladur WR+ST
Knauf Impregnada+ST
Placoplatre Placomarina PPM + Standard BA

| Medición | Uds. | Largo | Alto | Parcial |
|---|---|---|---|---|
|  | 1 | 0.97 | 4 | 3.880 |
|  | 1 | 0.59 | 4 | 2.360 |
|  | 1 | 1.2 | 4 | 4.800 |
|  | 1 | 9.7 | 4 | 38.800 |
|  | 1 | 1.56 | 4 | 6.240 |
|  | 1 | 2.66 | 4.86 | 12.928 |
| Total |  |  |  | 69.01 |

**03.5.1** m2 TABIQUE ESPECIAL REFORZADO ZONA REFORMERS (26/08/2025)
39.4 m2
m². Suministro y colocación, de tabique formado por 1 placa de cartón yeso de 15 mm HIDRÓFUGO y por 1 placa de cartón yeso de 15 mm STANDARD de la marca PLADUR, KNAUF o PLACOPLATRE, una a cada lado, con estructura interna de acero galvanizado de 70 mm de espesor con canales en el suelo y techo, y montantes cada 40 cm de separación entre ellos, como refuerzo un tablero de DM de 16 mm. en zona de reformers. Se incluye , tratamiento de juntas, banda de estanqueidad y banda elástica de separación con el pavimento. Totalmente terminado y listo para pintar.
Medida la superficie ejecutada.

| Medición | Uds. | Largo | Alto | Parcial |
|---|---|---|---|---|
|  | 1 | 7.4 | 4 | 29.600 |
|  | 1 | 2.45 | 4 | 9.800 |
| Total |  |  |  | 39.4 |

**03.3** m2 TRASDOSADO C/Y 15mm /400 ST (17/10/2024)
112.37 m2
m². Tradosado autoportante compuesto por una estructura de perfiles de chapa de acero galvanizada perimetral de 48 mm y montantes de 46 mm, a 40 cm entre ejes y canales, 1 placa de cartón-yeso pladur N o similar (aprobado por la D.T.), de 15 mm de espesor resistente al agua, atornillada a la estructura. Se incluye , tratamiento de juntas, banda de estanqueidad y banda elástica de separación con el pavimento. Incluso replanteo, nivelación y aplomado, parte proporcional de elementos de fijación, cubrejuntas, mermas y roturas, p.p. refuerzo madera y limpieza. Construido según normas MV-201 y NTE/PTL y especificaciones del fabricante.
Medida la superficie ejecutada.
TIPO PLACA:
Pladur N.
Knauf ST.
Placoplatre Standard BA.

| Medición | Uds. | Largo | Alto | Parcial |
|---|---|---|---|---|
|  | 1 | 3.14 | 4 | 12.560 |
|  | 1 | 17.7 | 4 | 70.800 |
|  | 1 | 3.54 | 4.86 | 17.204 |
|  | 1 | 2.43 | 4.86 | 11.810 |
| Total |  |  |  | 112.37 |

**03.4** m2 TRASDOSADO ESPECIAL REFORZADO ZONA REFORMERS (21/06/2024)
73.28 m2
Trasdosado autoportante de sistema de paneles de yeso laminado (PYL), formado por una estructura de acero galvanizado, de canales horizontales de 90 mm de ancho y montantes verticales (según UNE-EN 14195:2015), con una modulación de 400 mm de separación a ejes entre montantes; y sobre la cual se atornilla 1 placa estándar (Tipo A según UNE-EN 520:2005+A1:2010) de 15 mm de espesor y como refuerzo un tablero de DM de 16 mm Totalmente terminado para acabado mínimo Nivel Q1 o Q2, listo para imprimar, revestir, pintar o decorar; i/p.p. de tratamientos de juntas, esquinas y huecos, pasos de instalaciones, pastas, cintas, guardavivos, tornillería, bandas de estanqueidad, limpieza y medios auxiliares. Conforme a UNE 102043:2013 y ATEDY. Medido deduciendo huecos mayores a 2 m2. Materiales con marcado CE y DdP (Declaración de prestaciones) según Reglamento (UE) 305/2011.

| Medición | Uds. | Largo | Alto | Parcial |
|---|---|---|---|---|
|  | 1 | 10.55 | 4 | 42.200 |
|  | 1 | 7.77 | 4 | 31.080 |
| Total |  |  |  | 73.28 |

**03.5** Ud REFUERZO ESTRUCTURAL TRASDOSADO DE PLADUR (29/08/2025)
12 Ud
Refuerzo de madera de trasdosado compuesto por tablero de encofrar, sobre superficie de aluminio anclada a estructura autoportante de tabique.i/p.p. de medios auxiliares. Medida la superficie ejecutada.

| Medición | Uds. | Largo | Parcial |
|---|---|---|---|
| Reformers | 1 | 12 | 12.000 |
| Total |  |  | 12 |

**03.6** Ud REFUERZOS PARA COLGAR (02/11/2025)
7 Ud
Ud. Refuerzo con tableros de DM para estanterías, accesorios, etc.

| Medición | Uds. | Parcial |
|---|---|---|
| Barras accesibles | 2 | 2.000 |
| Lavamanos | 2 | 2.000 |
| Estante vestuarios | 2 | 2.000 |
| Asiento accesible | 1 | 1.000 |
| Total |  | 7 |

**03.7** m² PLACA ADICIONAL DE YESO LAMINADO ACUSTICA 12,5 (25/05/2026)
46.2 m²
Suministro y montaje de placa adicional de yeso laminado ACUSTICA según UNE-EN 520, , de 12,5 mm de espesor, fijada mediante tornillería específica sobre tabique de placa de yeso laminado existente; incluso tratamiento de juntas, pasta, cinta, remates y limpieza final. Totalmente terminada.

| Medición | Uds. | Largo | Alto | Parcial |
|---|---|---|---|---|
| fórmula: 1.05 | 1 | 11 | 4 | 46.200 |
| Total |  |  |  | 46.2 |

## 04 FALSOS TECHOS (17/10/2024)

**04.01** m2 FALSO TECHO CONTINUO DE CARTÓN-YESO ST (17/10/2024)
152.76 m2
m². Suministro y construcción, por empresa homologada, de falso techo continuo formado por placas de cartón yeso de 15 mm, de la marca PLADUR, KNAUF o PLACOPLATRE, para altura mayor de 4 metros, con parte proporcional de subestructura metálica debido a la altura del local. Incluso replanteo, nivelación y repaso de juntas, p.p. de encuentro con paramento y techo modular. Construido según NTE/PTP y especificaciones del fabricante de los paneles.
Medida la superficie ejecutada.
TIPO PLACA:
Pladur N.
Kn
Placoplatre Standard BA.auf ST.

| Medición | Uds. | Parcial |
|---|---|---|
| fórmula: 4.08 | 1 | 4.080 |
| fórmula: 9.14 | 1 | 9.140 |
| fórmula: 2.79 | 1 | 2.790 |
| fórmula: 69.71 | 1 | 69.710 |
| fórmula: 24.77 | 1 | 24.770 |
| fórmula: 20.26 | 1 | 20.260 |
| fórmula: 1.20 | 1 | 1.200 |
| fórmula: 1.20 | 1 | 1.200 |
| fórmula: 0.86 | 1 | 0.860 |
| fórmula: 5.96 | 1 | 5.960 |
| fórmula: 11.67 | 1 | 11.670 |
| fórmula: 1.12 | 1 | 1.120 |
| Total |  | 152.76 |

**04.02** m2 FALSO TECHO CONTINUO DE CARTÓN-YESO WF (17/10/2024)
11.65 m2
m². Suministro y construcción, por empresa homologada, de falso techo continuo formado por placas de cartón yeso de 15 mm, de la marca PLADUR, KNAUF o PLACOPLATRE, para altura mayor de 4 metros, con parte proporcional de subestructura metálica debido a la altura del local. Incluso replanteo, nivelación y repaso de juntas, p.p. de encuentro con paramento y techo modular. Construido según NTE/PTP y especificaciones del fabricante de los paneles.
Medida la superficie ejecutada.
TIPO PLACA:
Pladur WF

| Medición | Uds. | Parcial |
|---|---|---|
| fórmula: 2.09 | 1 | 2.090 |
| fórmula: 5.71 | 1 | 5.710 |
| fórmula: 3.85 | 1 | 3.850 |
| Total |  | 11.65 |

**04.03** m FORMACION DE FOSA O CANDILEJA (17/10/2024)
81.05 m
ML. Formacion de fosa o candileja en cartón-yeso elemento vertical preformado o ejecutado "in situ" para solución de iluminación indirecta. Según planos de detalle de proyecto Incluso accesorios de fijación.
Incluye: Replanteo y trazado en los paramentos de la situación del cortinero. Presentación y corte de las piezas. Humectación de la base de fijación. Extendido de la cola. Colocación y rejuntado de las piezas. Repasos de encuentros entre piezas, esquinas y rincones.

| Medición | Uds. | Largo | Parcial |
|---|---|---|---|
| Foseado | 1 | 1.37 | 1.370 |
|  | 1 | 6.37 | 6.370 |
|  | 1 | 5 | 5.000 |
|  | 1 | 43.31 | 43.310 |
| Candileja | 1 | 25 | 25.000 |
| Total |  |  | 81.05 |

## 05 REVESTIMIENTOS Y ACABADOS (14/11/2007)

**05.01** m2 PASTA NIVELADORA 2-3 mm (14/11/2007)
164.41 m2
Capa fina de pasta niveladora de suelos, CT - C20 - F6 según UNE-EN 13813, de 2 mm de espesor, aplicada manualmente, para la regularización y nivelación de la superficie soporte interior de hormigón o mortero, previa aplicación de imprimación monocomponente a base de resinas sintéticas modificadas sin disolventes, de color amarillo, preparada para recibir pavimento cerámico, de corcho, de madera, laminado, flexible o textil. Incluso banda de panel rígido de poliestireno expandido para la preparación de las juntas perimetrales de dilatación.
Nota: No presupuestar, partida suministrada y ejecutada por proveedor externo.

| Código | Ud | Descripción | Rendimiento | Precio |
|---|---|---|---|---|
| O01OB090 | h. | Oficial solador, alicatador | 0 | 0 |
| O01OB100 | h. | Ayudante solador, alicatador | 0 | 0 |
| O01OA070 | h. | Peón ordinario | 0 | 0 |
| P09ABC010 | m2 | Azulejo blanco 15x15 cm. | 0 | 0 |
| P01FA305 | kg | Adh. cementoso alicatado int. s/morteros C1 | 0 | 0 |
| P01FJ002 | kg | Junta cementosa normal blanco<3mm CG1 | 0 | 0 |

Claves: enfoscado, gris, adhesivo, línea, colocación, blanco, corte, mortero, azulejo, junta, especial, pieza, alicatado, tapajunta, fino, limpieza, hueco, inglete, medición

| Medición | Uds. | Parcial |
|---|---|---|
| fórmula: 5.71 | 1 | 5.710 |
| fórmula: 3.85 | 1 | 3.850 |
| fórmula: 0.86 | 1 | 0.860 |
| fórmula: 4.08 | 1 | 4.080 |
| fórmula: 9.14 | 1 | 9.140 |
| fórmula: 2.79 | 1 | 2.790 |
| fórmula: 69.71 | 1 | 69.710 |
| fórmula: 24.77 | 1 | 24.770 |
| fórmula: 20.26 | 1 | 20.260 |
| fórmula: 1.20 | 1 | 1.200 |
| fórmula: 1.20 | 1 | 1.200 |
| fórmula: 2.09 | 1 | 2.090 |
| fórmula: 5.96 | 1 | 5.960 |
| fórmula: 11.67 | 1 | 11.670 |
| fórmula: 1.12 | 1 | 1.120 |
| Total |  | 164.41 |

**05.02** m RODAPIÉ DM HIDRÓFUGO 10 CM LACADO BLANCO (27/08/2025)
134.72 m
Suministro y colocación de rodapié de DM hidrófugo de 10 cm, recibido con adhesivo cementoso de uso exclusivo para interiores, Ci sin ninguna característica adicional, blanco, para junta mínima (entre 1,5 y 3 mm), con la misma tonalidad de las piezas. Ejecutado según NTE-RSR. Longitud medida según documentación gráfica de Proyecto, sin incluir huecos de puertas.
Nota: No presupuestar, partida suministrada y ejecutada por proveedor externo.

| Medición | Uds. | Largo | Parcial |
|---|---|---|---|
| fórmula: 1.05 | 1 | 43.17 | 45.329 |
| fórmula: 1.05 | 1 | 2.24 | 2.352 |
| fórmula: 1.05 | 1 | 1.93 | 2.027 |
| fórmula: 1.05 | 1 | 2.84 | 2.982 |
| fórmula: 1.05 | 1 | 2.16 | 2.268 |
| fórmula: 1.05 | 1 | 11.22 | 11.781 |
| fórmula: 1.05 | 1 | 6.5 | 6.825 |
| fórmula: 1.05 | 1 | 14.57 | 15.299 |
| fórmula: 1.05 | 1 | 17.77 | 18.659 |
| fórmula: 1.05 | 1 | 1.93 | 2.027 |
| fórmula: 1.05 | 1 | 23.96 | 25.158 |
| Total |  |  | 134.72 |

**05.03** m2 PAV. PVC CREATION 70 LOOSELAY
180.87 m2
Pavimento de PVC tipo CREATION 70, color 0090 OAK LIGHT, mediante losetas de 701.3x701.3x5 mm en colocacion suelta o mediante adhesivo i/alisado y limpieza, medida la superficie ejecutada.
Nota: No presupuestar, partida suministrada y ejecutada por proveedor externo.

| Código | Ud | Descripción | Rendimiento | Precio |
|---|---|---|---|---|
| O01OB150 | h. | Oficial 1ª carpintero (mano de obra) | 0.3 | 0 |
| O01OA070 | h. | Peón ordinario | 0.3 | 0 |
| P08MT030 | m2 | Tarima maciza s/barnizar Elondo 90/100x15 mm (material; 02/01/2016) | 1.05 | 0 |
| P08MR190 | m | Rodapié macizo roble (material; 02/01/2016) | 1.15 | 0 |
| P08MA110 | m2 | Sistemas de clips (material; 02/01/2016) | 0.01 | 0 |
| P08SW050 | m2 | Lámina polietileno 2 mm anti-vapor (material; 02/01/2016) | 1.05 | 0 |

Claves: clase, ejecución, barrera, celular, elondo, unión, clip, lámina, colocación, flotador, piso, recorte, rodapié, material, marco, círculo, superficie, polietileno, tarima

| Medición | Uds. | Parcial |
|---|---|---|
| fórmula: 5.71 | 1.1 |  |
| fórmula: 3.85 | 1.1 |  |
| fórmula: 0.86 | 1.1 |  |
| fórmula: 4.08 | 1.1 |  |
| fórmula: 9.14 | 1.1 |  |
| fórmula: 2.79 | 1.1 |  |
| fórmula: 69.71 | 1.1 |  |
| fórmula: 24.77 | 1.1 |  |
| fórmula: 20.26 | 1.1 |  |
| fórmula: 1.20 | 1.1 |  |
| fórmula: 1.20 | 1.1 |  |
| fórmula: 2.09 | 1.1 |  |
| fórmula: 5.96 | 1.1 |  |
| fórmula: 11.67 | 1.1 |  |
| fórmula: 1.12 | 1.1 |  |
| Total |  | 180.87 |

**05.4** m2 REVESTIMIENTO GRES PORCELANICO EN PARAMENTOS VERTICALES (12/06/2026)
49.23 m2
Revestimiento interior con piezas de gran formato de gres porcelánico, 90x90, color gris, modelo a elegir por franquicia, capacidad de absorción de agua E<0,5%, grupo BIa, según UNE-EN 14411. SOPORTE: paramento de yeso o escayola, vertical, de hasta 3 m de altura. COLOCACIÓN: en capa fina y mediante doble encolado con adhesivo cementoso mejorado, C2 TE, según UNE-EN 12004, con deslizamiento reducido y tiempo abierto ampliado. REJUNTADO: con mortero de juntas cementoso mejorado, con absorción de agua reducida y resistencia elevada a la abrasión tipo CG 2 W A, color blanco, en juntas de 3 mm de espesor. Incluso crucetas de PVC

| Medición | Uds. | Largo | Alto | Parcial |
|---|---|---|---|---|
| fórmula: 1.10 | 1 | 9.82 | 2.5 | 27.005 |
| fórmula: 1.10 | 1 | 8.08 | 2.5 | 22.220 |
| Total |  |  |  | 49.23 |

## 06 CARPINTERÍA INTERIOR (11/06/2025)

**06.1** Ud PUERTA CORREDERA 100 DM LACADA (02/11/2025)
1 Ud
Puerta interior corredera para armazón metálico, ciega, de una hoja de 203x100,5x3,5 cm, de tablero DM, acabado con revestimiento de melamina; precerco de pino país de 90x35 mm; galces de MDF, con revestimiento de melamina, color color blanco de 90x20 mm; tapajuntas de MDF, con revestimiento de melamina, color color blanco de 70x10 mm en ambas caras. Incluso, armazon metalico, herrajes de colgar, de cierre y tirador con manecilla para cierre de aluminio, serie básica.

| Medición | Uds. | Parcial |
|---|---|---|
| Aseo accesible | 1 | 1.000 |
| Total |  | 1 |

**06.2** Ud PUERTA ABATIBLE DM 82.5 LACADA (02/11/2025)
3 Ud
Puerta interior abatible, ciega, de una hoja de 203x82,5x3,5 cm, de tablero DM, con revestimiento de melamina, color color blanco de 90x20 mm; tapajuntas de MDF, con revestimiento de melamina, color color blanco de 70x10 mm en ambas caras. Incluso, bisagras, herrajes de colgar, de cierre y manivela sobre escudo largo de latón, color negro, acabado brillante, serie básica.

| Medición | Uds. | Parcial |
|---|---|---|
| Aseo masculino | 1 | 1.000 |
| Zona de personal | 1 | 1.000 |
| Despacho | 1 | 1.000 |
| Total |  | 3 |

**06.3** Ud MOSTRADOR (11/06/2025)
1 Ud
Ud. Formación de mueble recepción de dimensiones 2500x110x650 formado por mesa trabajo en Melamina Gris ratón Egger U750 ST9 formalizando sobre de 2360x530 de 950 de altura, con cajones, y un modulo envolvente de 300x110x120 en forma de U con retorno en parte frontal para iluminación y camara para paso de instalaciones acabado en TARIMA idéntica al pavimento del local según planos de proyecto.

**06.4** Ud MUEBLE TRAS MOSTRADOR (11/06/2025)
1 Ud
Ud. Fabricación, suministro y colocación en obra de mueble TRAS MOSTRADOR de 2.50 en tablero de DM aplacado de melamina Gris ratón Egger U750 ST9 con puertas, baldas interiores y cajones.

**06.5** Ud MUEBLE CAFETERA (11/06/2025)
1 Ud
Ud. Fabricación, suministro y colocación en obra de mueble en tablero de DM aplacado de melamina Gris ratón Egger U750 ST9 de dimensiones1000x900x500 con puertas con baldas interiores y modulo de cajones y mueble superior de 1000x1050x350 con puertas y baldas interiores

**06.6** m FORMACION DE BALDA Y BANCO (11/06/2025)
3.6 m
ML. Formación de balda y banco en zona vestuarios consistente en una balda corrida sobre las taquillas, colocando una barra de cuelgue de ancho total 45 cms

**06.7** m2 REVESTIMIENTO TABLERO AGLOMERADO (12/06/2026)
25.2 m2
m² Revestimiento decorativo de tablero aglomerado melaminizado acabado Maple Starnberg Natural (Egger H1887 ST9) o equivalente, incluso canteado, cortes, fijaciones, remates y colocación completa.

| Medición | Uds. | Largo | Alto | Parcial |
|---|---|---|---|---|
|  | 1 | 36 | 0.7 | 25.200 |
| Total |  |  |  | 25.2 |

## 07 CARPINTERÍA EXTERIOR (21/06/2024)

**07.1** Ud PUERTA CORREDERA AUTOMATICA (09/12/2025)
1 Ud
Puerta corredera automática, de aluminio y vidrio, para acceso peatonal, con sistema de apertura lateral, de una hoja deslizante de 120x300 cm, compuesta por: cajón superior con mecanismos, equipo de motorización y batería de emergencia para apertura y cierre automático en caso de corte del suministro eléctrico, de aluminio lacado, color blanco, dos detectores de presencia por radiofrecuencia, célula fotoeléctrica de seguridad y panel de control con cuatro modos de funcionamiento seleccionables; dos hojas de vidrio laminar de seguridad 5+5, incoloro, 1B1 según UNE-EN 12600 con perfiles de aluminio lacado, color a elegir, fijadas sobre los perfiles con perfil continuo de neopreno

**07.2** m2 CARPINTERÍA FACHADA ALUMINIO MÓDULOS FIJOS (21/06/2024)
7.77 m2
Carpintería de aluminio lacado RAL, con 60 micras de espesor mínimo de película seca, en ventanales fijos de cerramiento de escaparates de superficie menor de 4 m², formada por cercos, junquillos y accesorios; marca de calidad QUALICOAT, gama básica, con clasificación a la permeabilidad al aire según UNE-EN 12207, a la estanqueidad al agua según UNE-EN 12208 y a la resistencia a la carga del viento según UNE-EN 12210, con premarco. Incluso silicona neutra para sellado perimetral de las juntas exterior e interior, entre la carpintería y la obra

| Medición | Uds. | Largo | Alto | Parcial |
|---|---|---|---|---|
|  | 1 | 1.22 | 3 | 3.660 |
|  | 1 | 1.37 | 3 | 4.110 |
| Total |  |  |  | 7.77 |

## 08 VIDRIERÍA (11/06/2025)

**08.1** Ud PUERTA ABATIBLE DE VIDRIO TEMPLADO (15/09/2025)
2 Ud
Puerta abatible de vidrio templado incoloro, de 2800x1000 mm y de 10 mm de espesor, clasificación de prestaciones 1C1. Incluso kit de herrajes, de acero inoxidable AISI 304.

**08.2** m2 DIVISION INTERIOR ACRISTALADA (11/06/2025)
5.46 m2
M². Formación de división acristalada con paños fijos de vidrio laminado de seguridad 5+5 mm, en diversas medidas, con herrajes de cuelgue y cierre, perfilería de acero inoxidable tipo U40/U20, incluso anclajes a obra, calzos de nivelación, juntas, sellado perimetral y demás elementos auxiliares necesarios para su correcta ejecución. Totalmente instalada.

| Medición | Uds. | Largo | Alto | Parcial |
|---|---|---|---|---|
| Fijo Entrada sala | 1 | 0.43 | 2.8 | 1.204 |
| Fijo Lateral sala | 1 | 1.2 | 2.15 | 2.580 |
| FIjo sala privada | 2 | 0.3 | 2.8 | 1.680 |
| Total |  |  |  | 5.46 |

**08.3** m2 VIDRIO TEMPLADO 6+6 MM (11/06/2025)
7.77 m2
Suministro y colocación de vidrio laminar incoloro, compuesto por dos lunas de 6 + 6 mm de espesor unidas por una lámina incolora de butiral de polivinilo, de 0,38 mm de espesor, clasificación 2B2, según UNE-EN 12600, fijado sobre carpintería con acuñado mediante calzos de apoyo perimetrales y laterales, sellado en frío con silicona sintética incolora (no acrílica), compatible con el material soporte. Canto pulido hasta 10 mm U" A.INOX. lineal luna templada 10 mm JGO y herrajes para puerta (HIDRÁULICO) con tirador. Medido superficie ejecutada.

| Medición | Uds. | Largo | Alto | Parcial |
|---|---|---|---|---|
| Carpinteria exterior | 1 | 1.22 | 3 | 3.660 |
|  | 1 | 1.37 | 3 | 4.110 |
| Total |  |  |  | 7.77 |

**08.4** Ud ESPEJOS (11/06/2025)
69.4 Ud
Suministro y colocación de espejos de 5mm sobre paramentos cantos pulidos s/desglose de proyecto en sala Reformers

| Medición | Uds. | Largo | Alto | Parcial |
|---|---|---|---|---|
| Zona de entrenamiento | 1 | 2.52 | 3 | 7.560 |
|  | 1 | 0.92 | 1.83 | 1.684 |
|  | 7 | 1.34 | 1.83 | 17.165 |
|  | 1 | 1.73 | 1.83 | 3.166 |
|  | 1 | 0.33 | 1.83 | 0.604 |
|  | 1 | 2.8 | 1.83 | 5.124 |
|  | 1 | 0.85 | 1.83 | 1.556 |
|  | 1 | 2.5 | 1.83 | 4.575 |
|  | 1 | 1.65 | 1.83 | 3.020 |
|  | 1 | 4 | 1.83 | 7.320 |
|  | 1 | 1.95 | 1.83 | 3.569 |
|  | 1 | 1.73 | 1.83 | 3.166 |
|  | 1 | 0.21 | 1.83 | 0.384 |
| Sala privada | 1 | 3.5 | 3 | 10.500 |
| Total |  |  |  | 69.4 |

## 09 CLIMATIZACIÓN Y VENTILACIÓN

**ICN012** kg CARGA DE GAS REFRIGERANTE R-410A (28/08/2025)
10 kg
Carga de la instalación con gas refrigerante R-410A, suministrado en botella con 50 kg de refrigerante.

**ICV070** ud UNIDAD EXTERIOR BOMBA DE CALOR HITACHI RASC-8HNPE (02/11/2025)
1 ud
Suministro e instalación de UNIDAD EXTERIOR Hitachi Unidad Exterior VRF IVX Centrifugo RASC-6HNPE, trifásica, 14.0 kW de potencia, 12040, COP 3.70, EER 2.75, eficiencia A++, refrigerante R410A, 5 unidades interiores máx. conectables

**ICN120** ud UNIDAD INTERIOR HITACHI CONDUCTO RPI-3.0 FSN5E (02/11/2025)
1 ud
Suministro e instalación de unidad interior VRF tipo conducto de media presión Hitachi modelo RPI-3.0FSN5E, para sistema VRF gama Set Free, con potencia frigorífica nominal de 8,0 kW y calorífica de 9,0 kW (en combinación con unidad exterior SET FREE). Altura de empotramiento 275 mm. Válvula de expansión electrónica PID. Bomba de condensados integrada. Retorno de aire por la parte posterior o inferior

**ECN120** ud UNIDAD INTERIOR HITACHI CASSETE RCIM-2.5FSN4E (02/11/2025)
2 ud
Suministro e instalación de unidad interior VRF tipo cassette 4 vías Hitachi modelo RCIM-2.5FSN4E, para sistema VRF gama Set Free / IVX, con potencia frigorífica nominal de 7,1 kW y calorífica de 8,5 kW (en combinación con unidad exterior SET FREE). Cassette de 600×600 mm, apto para falso techo modular estándar

**ECN1202** ud UNIDAD INTERIOR HITACHI SPLIT RPK-0.8FSN4M (02/11/2025)
2 ud
Aire Acondicionado Hitachi Unidad Interior VRF Split RPK-0.8 FSN4M, 2.2 kW de potencia, 1892 frigorías, caudal 390 m3/h, 30 dB

**ICN015** m TUBERIA FRIGORÍFICA 3/8" CON AISLAMIENTO (28/08/2025)
30 m
Suministro e instalación de tubería frigorífica de cobre deshidratado de diámetro 3/8", con aislamiento mediante coquilla elastomérica Armaflex-AF de grado de combustibilidad M1 y espesores según normativa vigente, terminado con pintura armafinish en tramos que discurran por el exterior. Incluso transporte, montaje, parte proporcional de accesorios, colectores, y pequeño material auxiliar. Todo ello según normativa vigente. Medida la unidad totalmente ejecutada en obra.

**ICN016** m TUBERIA FRIGORÍFICA 1/2" CON AISLAMIENTO (28/08/2025)
30 m
Suministro e instalación de tubería frigorífica de cobre deshidratado de diámetro 1/2", con aislamiento mediante coquilla elastomérica Armaflex-AF de grado de combustibilidad M1 y espesores según normativa vigente, terminado con pintura armafinish en tramos que discurran por el exterior. Incluso transporte, montaje, parte proporcional de accesorios, colectores, y pequeño material auxiliar. Todo ello según normativa vigente. Medida la unidad totalmente ejecutada en obra.

**ICN018** ud DESAGÜE PVC D=32mm EQUIPO CLIMATIZACIÓN (28/08/2025)
1 ud
Suministro e instalación de desagüe de unidad interior de climatización mediante tubería de PVC serie B, de 32 mm de diámetro, con p.p. de piexas especiales de PVC y con unión pegada, hasta conexión con la bajante o colector de la red de evacuación más cercano; y con sifón individual registrable de PVC tipo L con salida horizontal de 32 mm de diámetro y registro inferior, con uniones roscadas o pegadas.
Incluso transporte, montaje, parte proporcional de accesorios, y pequeño material auxiliar, pruebas y puesta en servicio. Todo ello según normativa vigente. Medida la unidad totalmente ejecutada en obra.

**ICR021** m CONDUCTO ISOVER CLIMAVER PLUS R (28/08/2025)
19.96 m
Suministro e instalación de CONDUCTO RÍGIDO DE LANA DE VIDRIO autoportante de la marca ISOVER modelo CLIMAVER PLUS-R o equivalente a aprobar por la dirección facultativa; para la distribución de aire climatizado ejecutado en lana de vidrio de alta densidad revestido por exterior con un complejo triplex formado por lámina de aluminio visto, refuerzo de malla de vidrio y kraftt, por el interior incorpora lámina de aluminio y kraftt incluso revistiendo su "canto macho", aporta altos rendimientos térmicos y acústicos, conductividad térmica 0.032 W/(m·K) a 10 ºC, reacción al fuego M1 y clasificación F0 al índice de humos.
Incluso transporte, montaje, parte proporcional de accesorios tales como codos, tes, entronques, tolvas, embocaduras, derivaciones, reducciones, sellado de juntas, manguitos, soportes, elementos de fijación y piezas especiales de remate de montaje, acoplamiento a difusores y rejillas, pequeño material auxiliar, pruebas de funcionamiento y puesta en servicio. Todo ello realizado según normativa vigente. Medida la unidad totalmente ejecutada en obra.

| Medición | Uds. | Largo | Parcial |
|---|---|---|---|
| fórmula: 1.10 | 1 | 5.45 | 5.995 |
| fórmula: 1.10 | 1 | 12.69 | 13.959 |
| Total |  |  | 19.96 |

**E23DCH020** m. CONDUCTO CIRCULAR PARA VENTILACION
82.61 m.
Conducto , para distribución de ventilacion, resistencia al fuego M1 y temperaturas de uso entre -20ºC y 250ºC, i/p.p. de corte, derivaciones, instalación y costes indirectos.

| Código | Ud | Descripción | Rendimiento | Precio |
|---|---|---|---|---|
| O01OB170 | h. | Oficial 1ª fontanero calefactor (mano de obra) | 0.2 | 0 |
| P21CF170 | m. | Conducto (material) | 1 | 0 |
| P21CF220 | ud | Manguito corona (material) | 0.5 | 0 |

Claves: banda, conducción, flexible, diámetro, distribución, aire, derivación, aluminio, poliéster, resistencia, fuego, temperatura, corte, alambre, espira

| Medición | Uds. | Largo | Parcial |
|---|---|---|---|
| fórmula: 1.10 | 1 | 40.87 | 44.957 |
| fórmula: 1.10 | 1 | 15.15 | 16.665 |
| fórmula: 1.10 | 1 | 17.02 | 18.722 |
| fórmula: 1.10 | 1 | 2.05 | 2.255 |
| Total |  |  | 82.61 |

**IVM041** ud EXTRACTOR EN LINEA SV-250H (28/08/2025)
2 ud
Suministro e instalación de Extractor en línea para conductos Sodeca SV-250/H acabado Anticorrosivo en resina de poliéster polimerizada libre de fosfato, con bajo nivel sonoro, aislante acústico fonoabsorbente. Diámetro de boca 250 mm, Caudal alto.

**ICP021** ud DIFUSOR IMPULSION MADEL DCN+R3E+PFLEX+AA D=355mm (28/08/2025)
4 ud
Suministro e instalación de DIFUSOR DE IMPULSION de características físicas y técnicas iguales o superiores a las de la marca MADEL modelo DCN+R3E+PFLEX+AA de 355 mm de diámetro o equivalente a aprobar por la Dirección Facultativam, con acabado anodizado plata mate, con regulador de caudal tipo mariposa y cuello de montaje para instalar en falso con conducto flexible, instalado, homologado, según normas UNE.
Incluso transporte, montaje, parte proporcional de accesorios tales como sellado de juntas, puente de montaje, marco, soportes, elementos de fijación y piezas especiales de remate de montaje, conexión a red de conductos, pequeño material auxiliar, pruebas de funcionamiento y puesta en servicio. Todo ello según normativa vigente. Medida la unidad totalmente instalada y funcionando.

**ICR030** ud REJILLA IMPULSION MADEL AMT-AN SP CM(s) 400 x 300 (28/08/2025)
1 ud
Suministro e instalación de REJILLA DE IMPULSION de características físicas y técnicas iguales o superiores a las de la marca MADEL modelo AMT-AN SP CM(S) de 400x300 mm o equivalente a aprobar por la Dirección Facultativa, de simple deflexión con aletas en aluminio blanco lacado y orientables individualmente y regulador de caudal de aletas opuestas construido en acero zincado lacado negro; instalada y homologada, según normas UNE.
Incluso transporte, montaje, parte proporcional de accesorios tales como sellado de juntas, puente de montaje, marco, soportes, elementos de fijación y piezas especiales de remate de montaje, conexión a red de conductos, pequeño material auxiliar, pruebas de funcionamiento y puesta en servicio. Todo ello según normativa vigente. Medida la unidad totalmente instalada y funcionando.

**E23DRS0102** ud REJILLA INTERIOR VENTILACION
14 ud
Rejilla de aluminio extruido, anodizado color natural E6-C-0, con lamas horizontales regulables individualmente, dimension indicada por instalador, fijación mediante tornillos vistos, montada en conducto metálico rectangular. Incluso accesorios de montaje y elementos de fijación.

| Código | Ud | Descripción | Rendimiento | Precio |
|---|---|---|---|---|
| O01OB170 | h. | Oficial 1ª fontanero calefactor | 1 | 0 |
| P21RS0102 | ud | Rejilla (material; 19/12/2022) | 1 | 0 |

Claves: norma, horizontal, rejilla, impulsión, lámina, deflector, aluminio, extruido, homologado, fijación, simple, individual

| Medición | Uds. | Parcial |
|---|---|---|
| Planta baja | 14 | 14.000 |
| Total |  | 14 |

## 10 ELECTRICIDAD E ILUMINACION (01/01/2010)

### 10.1 Electricidad e Iluminación (01/01/2010)

#### 10.01 Red de tierras (14/02/2024)

**C07E120N** u PRUEBA RED DE TIERRAS EXISTENTE (14/02/2024)
1 u
Comprobación y medida de la resistencia de puesta a tierra del edificio. La resistencia obtenida debe ser menor que los valores normativos, tal y como marca el REBT. En el caso de que la resistencia no esté dentro de los valores normativos, sera responsabilidad del instalador conseguir un valor adecuado.

| Código | Ud | Descripción | Rendimiento | Precio |
|---|---|---|---|---|
| P32IE120N | u | Prueba de resistencia red de tierras existente (material; 14/02/2024) | 1 | 0 |

| Medición | Uds. | Parcial |
|---|---|---|
| General | 1 | 1.000 |
| Total |  | 1 |

#### 10.02 Instalaciones de enlace (06/02/2024)

**E17BDT040** m Derivación individual trifásica 5x16 mm2 (06/02/2024)
20 m
Suministro y montaje de cableado de Derivación Individual (DI) de abastecimiento eléctrico, en sistema trifásico, formado por conductor multipolar de cobre aislado para una tensión nominal de 0,6/1kV de tipo RZ1-K (AS) Cca-s1b,d1,a1 de 4x16 + TT16 mm2 de sección, no propagador de la llama ni del incendio, con baja opacidad de humos y bajo índice de acidez de los gases de la combustión; instalado bajo tubo de PVC DN63mm. Comprende todos los trabajos, materiales y medios auxiliares necesarios para dejar la unidad completa, totalmente instalada, probada y en perfecto estado de funcionamiento, según Planos y demás Documentos de Proyecto, indicaciones de la D.F. y normativa vigente. Conforme a REBT, ITC-BT-15, NTE-IEB, UNE-HD 60364-1:2009 y UNE-HD 60364-1:2009/A11:2018. Cableado conforme UNE-EN 60332-1-2-3 y UNE 21123-4:2017. Materiales con marcado CE y Declaración de Prestaciones (CPR) según Reglamento Europeo (UE) 305/2011.

| Código | Ud | Descripción | Rendimiento | Precio |
|---|---|---|---|---|
| O01OB200 | h | Oficial 1ª electricista (mano de obra; 17/05/2024) | 0.135 | 0 |
| O01OB210 | h | Oficial 2ª electricista (mano de obra; 17/05/2024) | 0.135 | 0 |
| P15NCQ070b | m | Cable Cu 0,6/1kV RZ1-K (AS) Cca-s1b,d1,a1 - 5x16 mm2 (material; 06/02/2024) | 1.05 | 0 |
| %PM0200 | % | Pequeño Material (06/02/2024) | 0 % |  |

#### 10.03 Cuadros eléctricos (06/02/2024)

**E17CBO200** u CUADRO GENERAL BAJA TENSIÓN (CGBT) (06/02/2024)
1 u
Suministro y montaje de Cuadro General de Baja Tensión (CGBT), formado por caja de distribución superficie con puerta y cerradura, envolvente de tipo modular, de conformidad con la norma UNE 61439 -1/-2/-3, clase de protección I, conexión a tierra, grado de protección IP43 e IK08. con capacidad para albergar toda la aparamenta reflejada en los esquemas unifilares mas una reserva de espacio del 25%. Capacidad total mínima para 140 módulos de 18mm. Dimensión del cuadro 600mm x 1200mm (medidas aproximadas). La envolvente incluye cerradura con llave. Con perfil omega y embarrado de protección, y equipado segun esquemas unifilares. Totalmente instalado; i/p.p. de conexiones, bornes, pletinas y rotulación. Conforme a REBT: ITC-BT-10, ITC-BT-17, ITC-BT-25 e ITC-BT-26.

| Código | Ud | Descripción | Rendimiento | Precio |
|---|---|---|---|---|
| O01OB200 | h | Oficial 1ª electricista | 0 | 0 |
| O01OB220 | h | Ayudante electricista (mano de obra; 10/02/2024) | 0 | 0 |
| P15FHM150N | u | Envolvente metálica (material; 13/02/2024) | 0 | 0 |
| P15FRSEUC01N | u | Aparamenta eléctrica segun Esquema Unifilar (material; 06/02/2024) | 0 | 0 |
| %PM02500250 | % | Pequeño Material (07/06/2024) | 0 % |  |

#### 10.04 Canalizaciones (06/02/2024)

**E17NH063** m CANALIZACIÓN TUBO FLEXIBLE D=63 mm (06/02/2024)
20 m
Suministro y montaje de Canalización de tubo flexible de PVC, de diámetro 63 mm. Instalado en falso techo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

| Código | Ud | Descripción | Rendimiento | Precio |
|---|---|---|---|---|
| O01OB200 | h | Oficial 1ª electricista | 0.05 | 0 |
| O01OB220 | h | Ayudante electricista | 0.05 | 0 |
| MN2624502490 | m | TUBO FLEXIBLE D=63 MM (material; 29/07/2024) | 1.05 | 0 |
| %PM0500 | % | Pequeño Material (06/02/2024) | 0 % |  |

#### 10.05 Circuitos interiores (01/01/2010)

**E01JBBA0010** m CIRCUITO MONOFASICO 2x1,5+TTx1,5 (07Z1-K) (01/01/2010)
370 m
Suministro y montaje de circuito monofásico realizado con tubo PVC corrugado M 20, conductores de cobre flexible de 1,5 mm2, aislamiento 07Z1-K 750 V (clase de reacción al fuego mínima Cca-s1b,d1,a1 y libre de halógenos)., en sistema monofasico (fase, neutro y tierra), incluido p./p. de cajas de registro, regletas de conexion y pequeño material. Comprende todos los trabajos, materiales y medios auxiliares necesarios para dejar la unidad completa, totalmente instalada, probada y en perfecto estado de funcionamiento, según Planos y demás Documentos de Proyecto, indicaciones de la D.F. y normativa vigente.

| Código | Ud | Descripción | Rendimiento | Precio |
|---|---|---|---|---|
| E00A0010 | h | Oficial 1ª electricista (mano de obra; 01/01/2010) | 0.1 | 0 |
| E00A0020 | h | Oficial 2ª electricista (mano de obra; 01/01/2010) | 0.1 | 0 |
| E00BA0010 | m | Cond.aisla. H07Z1-K 750 V 1,5 mm2 Cu (material; 19/06/2024) | 3 | 0 |
| E00C0020 | m | Tubo PVC corrugado DN20 (material; 30/08/2018) | 1 | 0 |
| %E00Y0010 | % | PEQUEÑO MATERIAL (21/02/2025) | 0 % |  |

**E01JBBA0020** m CIRCUITO MONOFASICO 2x2,5+TTx2,5 (07Z1-K) (01/01/2010)
550 m
Suministro y montaje de circuito monofásico realizado con tubo PVC corrugado M 20, conductores de cobre flexible de 2,5 mm2, aislamiento 07Z1-K 750 V (clase de reacción al fuego mínima Cca-s1b,d1,a1 y libre de halógenos)., en sistema monofasico (fase, neutro y tierra), incluido p./p. de cajas de registro, regletas de conexion y pequeño material. Comprende todos los trabajos, materiales y medios auxiliares necesarios para dejar la unidad completa, totalmente instalada, probada y en perfecto estado de funcionamiento, según Planos y demás Documentos de Proyecto, indicaciones de la D.F. y normativa vigente.

| Código | Ud | Descripción | Rendimiento | Precio |
|---|---|---|---|---|
| E00A0010 | h | Oficial 1ª electricista | 0.1 | 0 |
| E00A0020 | h | Oficial 2ª electricista | 0.1 | 0 |
| E00BA0020 | m | Cond. aisla. H07Z1-k 750 V 2,5 mm2 Cu (material; 19/06/2024) | 3 | 0 |
| E00C0020 | m | Tubo PVC corrugado DN20 | 1 | 0 |
| %E00Y0010 | % | Pequeño Material | 0 % |  |

**E01JBDE0020** m CIRCUITO MONOFÁSICO 2x2,5+TTx2,5 (RZ1-K) (01/01/2010)
25 m
Suministro y montaje de circuito monofásico montado en canal, bandeja o tubo libre de halógenos (rígido/flexible) en función del tramo de instalación, conductor multipolar (fase, neutro y tierra) de cobre flexible de 2,5 mm2 de sección, aislamiento RZ1-K 0,6/1 KV (clase de reacción al fuego mínima Cca-s1b,d1,a1 y libre de halógenos), en sistema monofásico (fase, neutro y tierra), incluido p./p. de cajas de registro, regletas de conexión y pequeño material. Incluye p.p de tubo libre de halógenos (rígido/flexible) desde canal o bandeja hasta a puntos de consumo y cajas de derivación/registro.Comprende todos los trabajos, materiales y medios auxiliares necesarios para dejar la unidad completa, totalmente instalada, probada y en perfecto estado de funcionamiento, según Planos y demás Documentos de Proyecto, indicaciones de la D.F. y normativa vigente.

| Código | Ud | Descripción | Rendimiento | Precio |
|---|---|---|---|---|
| E00A0010 | h | Oficial 1ª electricista | 0.1 | 0 |
| E00A0020 | h | Oficial 2ª electricista | 0.1 | 0 |
| E00BB0120 | m | Conductor multipolar 3x2,5 mm² 0,6/ 1 kV RZ1-K Cu (material; 19/06/2024) | 1 | 0 |
| %E00Y0010 | % | Pequeño Material | 0 % |  |

**E01JBDA0100** m CIRCUITO TRIFASICO 4x6+TTx6 (RZ1-K 0,6/1 KV) (01/01/2010)
20 m
Suministro y montaje de circuito trifásico realizado con tubo PVC corrugado M 32, conductor multipolar (3 fases, neutro y tierra) de cobre flexible de 6 mm2 de sección Afumex Class PRYSMIAN, aislamiento RZ1-K 0,6/1 KV (clase de reacción al fuego mínima Cca-s1b,d1,a1 y libre de halógenos), en sistema trifásico (3 fases, neutro, tierra), incluido p./p. de cajas de registro y regletas de conexión. Comprende todos los trabajos, materiales y medios auxiliares necesarios para dejar la unidad completa, totalmente instalada, probada y en perfecto estado de funcionamiento, según Planos y demás Documentos de Proyecto, indicaciones de la D.F. y normativa vigente.

| Código | Ud | Descripción | Rendimiento | Precio |
|---|---|---|---|---|
| E00A0010 | h | Oficial 1ª electricista | 0.1 | 0 |
| E00A0020 | h | Oficial 2ª electricista | 0.1 | 0 |
| E00BB0200 | m | Conductor multipolar 5x6 mm² 0,6/ 1 kV RZ1-K Cu (material; 19/06/2024) | 1 | 0 |
| E00C0040 | m | Tubo PVC corrugado DN32 (material; 30/08/2018) | 1 | 0 |
| %E00Y0010 | % | Pequeño Material | 0 % |  |

#### 10.06 Mecanismos (10/02/2024)

**E17MNB140** u BASE DE ENCHUFE 16A BJC IRIS BLANCO (10/02/2024)
19 u
Suministro y montaje de base de enchufe con toma de tierra de 16A, de sistema Schüko universal, montaje empotrado, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| O01OB200 | h | Oficial 1ª electricista | 0.2 | 0 |
| O01OB220 | h | Ayudante electricista | 0.2 | 0 |
| P15UCH020 | m | Tubo flex. PVC corrug. reforz. M20 mm libre halógenos (material; 14/02/2024) | 5 | 0 |
| P15NG020 | m | Cable Cu 450/750V H07VZ1-K (AS) B2ca-s1a,d1,a1 - 1x2,5 mm2 (material; 14/02/2024) | 15 | 0 |
| P15GK050 | u | Caja mecanismo empotrar (material; 14/05/2024) | 1 | 0 |
| P15MAB010 | u | Marco individual mecanismo gama media (material; 14/05/2024) | 1 | 0 |
| P15MAB180 | u | Base de enchufe 16A gama media (material; 14/05/2024) | 1 | 0 |
| %PM01000100 | % | Pequeño Material (07/06/2024) | 0 % |  |

**E17MNB140N** u BASE DE ENCHUFE DOBLE 16A BJC IRIS BLANCO (10/02/2024)
6 u
Suministro y montaje de base de enchufe doble con toma de tierra de 16A, de sistema Schüko universal, montaje empotrado, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| O01OB200 | h | Oficial 1ª electricista | 0.3 | 0 |
| O01OB220 | h | Ayudante electricista | 0.3 | 0 |
| P15UCH020 | m | Tubo flex. PVC corrug. reforz. M20 mm libre halógenos | 5 | 0 |
| P15NG020 | m | Cable Cu 450/750V H07VZ1-K (AS) B2ca-s1a,d1,a1 - 1x2,5 mm2 | 15 | 0 |
| P15GK050 | u | Caja mecanismo empotrar | 1 | 0 |
| P15MAB180 | u | Base de enchufe 16A gama media | 2 | 0 |
| P15MAB010D | u | Marco doble mecanismo gama media (material; 17/05/2024) | 1 | 0 |
| %PM01000100 | % | Pequeño Material | 0 % |  |

**E17MNB140N3** u BASE DE ENCHUFE TRIPLE 16A BJC IRIS BLANCO (10/02/2024)
3 u
Suministro y montaje de base de enchufe triple con toma de tierra de 16A, de sistema Schüko universal, montaje empotrado en mueble, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| O01OB200 | h | Oficial 1ª electricista | 0.3 | 0 |
| O01OB220 | h | Ayudante electricista | 0.3 | 0 |
| P15UCH020 | m | Tubo flex. PVC corrug. reforz. M20 mm libre halógenos | 5 | 0 |
| P15NG020 | m | Cable Cu 450/750V H07VZ1-K (AS) B2ca-s1a,d1,a1 - 1x2,5 mm2 | 15 | 0 |
| P15GK050 | u | Caja mecanismo empotrar | 1 | 0 |
| P15MAB180 | u | Base de enchufe 16A gama media | 2 | 0 |
| P15MAB010D | u | Marco doble mecanismo gama media | 1 | 0 |
| %PM01000100 | % | Pequeño Material | 0 % |  |

**E17MNB140PMR** u KIT ALARMA ACCESIBLE ASEOS PMR (10/02/2024)
1 u
Suministro y montaje de Kit completo de alarma para aseos accesibles PMR en locales de pública concurrencia. Totalmente montado e instalado; i/p.p. de caja de mecanismo universal con tornillos, mecanismos, cableado, tubo, conexiones y medios auxiliares (excepto elevación y/o transporte). Conforme a REBT: ITC-BT-19, ITC-BT-20, ITC-BT-21 e ITC-BT-25 a 27 o ITC-BT-28 (s/uso), a NTE-IEB y a norma UNE 20315-1-1:2017. Materiales con marcado CE y Declaración de Prestaciones (CPR) según Reglamento Europeo (UE) 305/2011.

| Código | Ud | Descripción | Rendimiento | Precio |
|---|---|---|---|---|
| O01OB200 | h | Oficial 1ª electricista | 0.15 | 0 |
| O01OB220 | h | Ayudante electricista | 0.15 | 0 |
| P15UCH020 | m | Tubo flex. PVC corrug. reforz. M20 mm libre halógenos | 5 | 0 |
| P15NG020 | m | Cable Cu 450/750V H07VZ1-K (AS) B2ca-s1a,d1,a1 - 1x2,5 mm2 | 15 | 0 |
| P15GK050 | u | Caja mecanismo empotrar | 1 | 0 |
| P15MAB010 | u | Marco individual mecanismo gama media | 1 | 0 |
| P15MAB180pmr | u | Kit alarma PMR (material; 14/05/2024) | 1 | 0 |
| %PM01000100 | % | Pequeño Material | 0 % |  |

**E17CEM080N** m PUNTO ALIMENTACIÓN A EQUIPO MONOFÁSICO 3x2,5 mm2 (AS) (14/02/2024)
8 m
Suministro y montaje de punto alimentación a equipo formado por conductores unipolares de cobre aislados H07Z1-K (AS) 3x2,5 mm2, para una tensión nominal de 450/750 V, no propagadores del incendio y con emisión de humos y opacidad reducida, realizado con tubo PVC corrugado reforzado libre de halógenos M20 empotrado, en sistema monofásico (fase, neutro y protección), incluido p.p./ de cajas de registro y regletas de conexión. Instalación y conexionado conforme a REBT, a la NTE-IEB y a las UNE-HD 60364-1:2009 y UNE-HD 60364-1:2009/A11:2018. Circuito conforme a ITC-BT-28 en instalaciones en locales de pública concurrencia. Materiales con marcado CE y Declaración de Prestaciones (CPR) según Reglamento Europeo (UE) 305/2011.

| Código | Ud | Descripción | Rendimiento | Precio |
|---|---|---|---|---|
| O01OB200 | h | Oficial 1ª electricista | 0.075 | 0 |
| O01OB210 | h | Oficial 2ª electricista | 0.075 | 0 |
| P15UCH020 | m | Tubo flex. PVC corrug. reforz. M20 mm libre halógenos | 1.1 | 0 |
| P15NG020 | m | Cable Cu 450/750V H07VZ1-K (AS) B2ca-s1a,d1,a1 - 1x2,5 mm2 | 3.3 | 0 |
| %PM05000500 | % | Pequeño Material (07/06/2024) | 0 % |  |

**E17CEM080NT** m PUNTO ALIMENTACIÓN A EQUIPO TRIFÁSICO 5x6 mm2 (AS) (14/02/2024)
1 m
Suministro y montaje de punto alimentación a equipo formado por conductores unipolares de cobre aislados RZ1-K (AS) 5x6 mm2, para una tensión nominal de 600/1000 V, no propagadores del incendio y con emisión de humos y opacidad reducida, realizado con tubo PVC corrugado reforzado libre de halógenos M40 empotrado, en sistema trifásico (3xfase, neutro y protección), incluido p.p./ de cajas de registro y regletas de conexión. Incluye coca de 2 metros de longitud. Instalación y conexionado conforme a REBT, a la NTE-IEB y a las UNE-HD 60364-1:2009 y UNE-HD 60364-1:2009/A11:2018. Circuito conforme a ITC-BT-28 en instalaciones en locales de pública concurrencia. Materiales con marcado CE y Declaración de Prestaciones (CPR) según Reglamento Europeo (UE) 305/2011.

| Código | Ud | Descripción | Rendimiento | Precio |
|---|---|---|---|---|
| O01OB200 | h | Oficial 1ª electricista | 0.075 | 0 |
| O01OB210 | h | Oficial 2ª electricista | 0.075 | 0 |
| P15UCH020 | m | Tubo flex. PVC corrug. reforz. M20 mm libre halógenos | 1.1 | 0 |
| P15NG020 | m | Cable Cu 450/750V H07VZ1-K (AS) B2ca-s1a,d1,a1 - 1x2,5 mm2 | 5.5 | 0 |
| mt33gbg520a | Ud | Base de toma de corriente con contacto de tierra (2P+T), para co (material; 01/06/2026) | 1 | 0 |
| %PM05000500 | % | Pequeño Material | 0 % |  |

**E17MNB010** u PUNTO LUZ SENCILLO BJC IRIS BLANCO (10/02/2024)
30 u
Suministro y montaje de Punto de luz sencillo unipolar, realizado con tubo PVC corrugado reforzado libre de halógenos M20 mm, cableado formado por conductores unipolares de cobre aislados para una tensión nominal de 450/750V de tipo H07Z1-K (AS) Cca-s1a,d1,a1 de 1,5 mm2 de sección, y mecanismo de interruptor unipolar, serie BJC IRIS en acabado color blanco. Marca y modelo a aprobar por la propiedad o equipo de interiorismo. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| O01OB200 | h | Oficial 1ª electricista | 0.2 | 0 |
| O01OB220 | h | Ayudante electricista | 0.2 | 0 |
| P15UCH010 | m | Tubo flex. PVC corrug. reforz. M16 mm libre halógenos (material; 12/05/2024) | 5 | 0 |
| P15NG010 | m | Cable Cu 450/750V H07VZ1-K (AS) B2ca-s1b,d1,a1 - 1x1,5 mm2 (material; 17/05/2024) | 15 | 0 |
| P15GK050 | u | Caja mecanismo empotrar | 1 | 0 |
| P15MAB010 | u | Marco individual mecanismo gama media | 1 | 0 |
| P15MAB050 | u | Interruptor / conmutador gama básica (material; 13/05/2024) | 1 | 0 |
| %PM01000100 | % | Pequeño Material | 0 % |  |

**E17MAA005** u PUNTO LUZ ADICIONAL (10/02/2024)
11 u
Suministro y montaje de Punto de luz adicional, realizado con tubo PVC corrugado reforzado libre de halógenos M20 mm, y cableado formado por conductores unipolares de cobre aislados para una tensión nominal de 450/750V de tipo H07Z1-K (AS) Cca-s1a,d1,a1 de 1,5 mm2 de sección, sin mecanismo. Totalmente montado e instalado; i/p.p. de caja de conexiones y medios auxiliares (excepto elevación y/o transporte). Conforme a REBT: ITC-BT-19, ITC-BT-20, ITC-BT-21 e ITC-BT-25 a 27 o ITC-BT-28 (s/uso), NTE-IEB y normas UNE-EN 60669-1:2018 y UNE-EN 60669-1:2018/AC:2020-02. Materiales con marcado CE y Declaración de Prestaciones (CPR) según Reglamento Europeo (UE) 305/2011.

| Código | Ud | Descripción | Rendimiento | Precio |
|---|---|---|---|---|
| O01OB200 | h | Oficial 1ª electricista | 0.1 | 0 |
| O01OB220 | h | Ayudante electricista | 0.1 | 0 |
| P15UCH010 | m | Tubo flex. PVC corrug. reforz. M16 mm libre halógenos | 5 | 0 |
| P15NG010 | m | Cable Cu 450/750V H07VZ1-K (AS) B2ca-s1b,d1,a1 - 1x1,5 mm2 | 15 | 0 |
| %PM01000100 | % | Pequeño Material | 0 % |  |

**E17MNB010EM** u PUNTO LUZ EMERGENCIA (10/02/2024)
14 u
Suministro y montaje de Punto de luz sencillo unipolar, realizado con tubo PVC corrugado reforzado libre de halógenos M20 mm, cableado formado por conductores unipolares de cobre aislados para una tensión nominal de 450/750V de tipo H07Z1-K (AS) Cca-s1a,d1,a1 de 1,5 mm2 de sección. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| O01OB200 | h | Oficial 1ª electricista | 0.25 | 0 |
| O01OB220 | h | Ayudante electricista | 0.25 | 0 |
| P15UCH010 | m | Tubo flex. PVC corrug. reforz. M16 mm libre halógenos | 5 | 0 |
| P15NG010 | m | Cable Cu 450/750V H07VZ1-K (AS) B2ca-s1b,d1,a1 - 1x1,5 mm2 | 15 | 0 |
| %PM01000100 | % | Pequeño Material | 0 % |  |

**E17MNB0PL** u PULSADOR APERTURA PUERTA BJC IRIS BLANCO (10/02/2024)
1 u
Suministro y montaje de punto para pulsador para apertura remota de puerta sencillo unipolar, realizado con tubo PVC corrugado reforzado libre de halógenos M20 mm, cableado formado por conductores unipolares de cobre aislados para una tensión nominal de 450/750V de tipo H07Z1-K (AS) Cca-s1a,d1,a1 de 2,5 mm2 de sección, y mecanismo de pulsador unipolar, serie BJC IRIS en acabado color blanco. Marca y modelo a aprobar por la propiedad o equipo de interiorismo. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| O01OB200 | h | Oficial 1ª electricista | 0.2 | 0 |
| O01OB220 | h | Ayudante electricista | 0.2 | 0 |
| P15UCH010 | m | Tubo flex. PVC corrug. reforz. M16 mm libre halógenos | 5 | 0 |
| P15NG010 | m | Cable Cu 450/750V H07VZ1-K (AS) B2ca-s1b,d1,a1 - 1x1,5 mm2 | 15 | 0 |
| P15GK050 | u | Caja mecanismo empotrar | 1 | 0 |
| P15MAB010 | u | Marco individual mecanismo gama media | 1 | 0 |
| P15MAB050 | u | Interruptor / conmutador gama básica | 2 | 0 |
| %PM01000100 | % | Pequeño Material | 0 % |  |

**E28RDV190LM** u DETECTOR DE PRESENCIA ASEOS (17/05/2024)
3 u
Suministro y montaje de Detector de presencia de techo por infrarrojos, para instalación en aseos. Tensión 230 Vca, 50/60 Hz, capacidad de corte 10A, Ángulo de cobertura 360º, Alcance aproximado 2 a 6 m y altura 2,4 m, señal acústica de 6 segundos a 12 minutos. Materiales con marcado CE y DdP (Declaración de prestaciones) según Reglamento (UE) 305/2011. Totalmente montado e instalado; i/p.p. de caja de mecanismo universal con tornillos, conexiones y medios auxiliares (excepto elevación y/o transporte). Conforme a REBT: ITC-BT-19, ITC-BT-20, ITC-BT-21 e ITC-BT-25 a 27 o ITC-BT-28 (s/uso), a NTE-IEB y a norma UNE 20315-1-1:2017. Materiales con marcado CE y Declaración de Prestaciones (CPR) según Reglamento Europeo (UE) 305/2011.

| Código | Ud | Descripción | Rendimiento | Precio |
|---|---|---|---|---|
| P37RD360 | u | Detector presencia de techo (material; 17/05/2024) | 1 | 0 |

#### 10.07 Iluminación normal (11/09/2018)

**E18IDF350MS31** u FOCO LED ORIENTABLE 20W 3000K 24V IP20 (17/05/2024)
11 u
Suministro y montaje de foco LED orientable 20W 3000K 24V IP20 24º. Material aluminio. Según proyecto específico de iluminación e interiorismo. Marca y modelo a aprobar por la propiedad o equipo de interiorismo. Con marcado CE según Reglamento (UE) 305/2011. Instalado incluyendo accesorios de montaje, fuente de alimentación (si necesita), lámpara, LEDs, medios auxiliares, replanteo y conexionado, conforme al CTE DB-HE-3, CTE DB-SUA-4 y NTE-IEI.

| Código | Ud | Descripción | Rendimiento | Precio |
|---|---|---|---|---|
| O01OB200 | h | Oficial 1ª electricista | 0.2 | 0 |
| P16BN14MS311 | u | FOCO LED ORIENTABLE 20W 3000K 24V IP20 (material; 17/05/2024) | 1 | 0 |
| P01DW090 | u | Pequeño material (material; 17/05/2024) | 1 | 0 |

**E18IDF350MS32** u FOCO LED ORIENTABLE 12W 3000K 24V IP20 (17/05/2024)
11 u
Suministro y montaje de foco LED orientable 12W 3000K 24V IP20 24º. Material aluminio. Según proyecto específico de iluminación e interiorismo. Marca y modelo a aprobar por la propiedad o equipo de interiorismo. Con marcado CE según Reglamento (UE) 305/2011. Instalado incluyendo accesorios de montaje, fuente de alimentación (si necesita), lámpara, LEDs, medios auxiliares, replanteo y conexionado, conforme al CTE DB-HE-3, CTE DB-SUA-4 y NTE-IEI.

| Código | Ud | Descripción | Rendimiento | Precio |
|---|---|---|---|---|
| O01OB200 | h | Oficial 1ª electricista | 0.5 | 0 |
| P16BN140bNMS3 | u | FOCO LED ORIENTABLE 12W 3000K 24V IP20 (material; 17/05/2024) | 1 | 0 |
| P01DW090 | u | Pequeño material | 1 | 0 |

**E18IDF350MS33** u FOCO LED FIJO 10W 3000K 24V IP20 (17/05/2024)
28 u
Suministro y montaje de foco LED fijo 10W 3000K 24V IP20 38º. Material aluminio. Según proyecto específico de iluminación e interiorismo. Marca y modelo a aprobar por la propiedad o equipo de interiorismo. Con marcado CE según Reglamento (UE) 305/2011. Instalado incluyendo accesorios de montaje, fuente de alimentación (si necesita), lámpara, LEDs, medios auxiliares, replanteo y conexionado, conforme al CTE DB-HE-3, CTE DB-SUA-4 y NTE-IEI.

| Código | Ud | Descripción | Rendimiento | Precio |
|---|---|---|---|---|
| O01OB200 | h | Oficial 1ª electricista | 0.2 | 0 |
| P16BN14MS313 | u | FOCO LED FIJO 10W 3000K 24V IP20 (material; 17/05/2024) | 1 | 0 |
| P01DW090 | u | Pequeño material | 1 | 0 |

**ILUNOR00MS39** m TIRA LED 14W/M 24V IP20 3000K + PERFIL + DIFUSOR. (11/09/2018)
40 m
Suministro y montaje de tira LED 14W/M 24V IP20 3000K con perfil y difusor. Según proyecto específico de iluminación e interiorismo. Marca y modelo a aprobar por la propiedad o equipo de interiorismo. Con marcado CE según Reglamento (UE) 305/2011. Instalado incluyendo accesorios de montaje, perfil, tira LED, difusor, tapas finales, clips, medios auxiliares, replanteo y conexionado, conforme al CTE DB-HE-3, CTE DB-SUA-4 y NTE-IEI.

| Código | Ud | Descripción | Rendimiento | Precio |
|---|---|---|---|---|
| O01OB200 | h | Oficial 1ª electricista | 0.3 | 0 |
| ELILU00MS399 | m | TIRA LED 14W/M 24V IP20 3000K + PERFIL + DIFUSOR. (material; 11/09/2018) | 1 | 0 |
| P01DW090 | u | Pequeño material | 1 | 0 |

**ILUNOR00MS40B** m TIRA LED 14W/M 24V IP20 RGB + TELECOMANDO + PERFIL + DIFUSOR (11/09/2018)
40 m
Suministro y montaje de tira LED 14W/M 24V IP20 RGB con telecomando, perfil y difusor. Según proyecto específico de iluminación e interiorismo. Marca y modelo a aprobar por la propiedad o equipo de interiorismo. Con marcado CE según Reglamento (UE) 305/2011. Instalado incluyendo accesorios de montaje, telecomando, perfil, tira LED, difusor, tapas finales, clips, medios auxiliares, replanteo y conexionado, conforme al CTE DB-HE-3, CTE DB-SUA-4 y NTE-IEI.

| Código | Ud | Descripción | Rendimiento | Precio |
|---|---|---|---|---|
| O01OB200 | h | Oficial 1ª electricista | 0.3 | 0 |
| ELILU00MS399b | m | TIRA LED 14W/M 24V IP20 RBG + TELECOMANDO + PERFIL + DIFUSOR (material; 11/09/2018) | 1 | 0 |
| P01DW090 | u | Pequeño material | 1 | 0 |

**E18IDF350MSF1** u FUENTE DE ALIMENTACIÓN LÍNEAS LED A 24V 75W (17/05/2024)
7 u
Suministro y montaje de fuente de alimentación líneas LED a 24V 250W. Según proyecto específico de iluminación e interiorismo. Marca y modelo a aprobar por la propiedad o equipo de interiorismo. Con marcado CE según Reglamento (UE) 305/2011. Instalado incluyendo accesorios de montaje, medios auxiliares, replanteo y conexionado, conforme al CTE DB-HE-3, CTE DB-SUA-4 y NTE-IEI.

| Código | Ud | Descripción | Rendimiento | Precio |
|---|---|---|---|---|
| O01OB200 | h | Oficial 1ª electricista | 0.1 | 0 |
| P16BN140MS3F1 | u | Fuente de alimentación 24V 250W (material; 17/05/2024) | 1 | 0 |
| P01DW090 | u | Pequeño material | 1 | 0 |

**E18IDF350MSF2** u FUENTE DE ALIMENTACIÓN LÍNEAS LED A 24V 250W (17/05/2024)
6 u
Suministro y montaje de fuente de alimentación líneas LED a 24V 150W. Según proyecto específico de iluminación e interiorismo. Marca y modelo a aprobar por la propiedad o equipo de interiorismo. Con marcado CE según Reglamento (UE) 305/2011. Instalado incluyendo accesorios de montaje, medios auxiliares, replanteo y conexionado, conforme al CTE DB-HE-3, CTE DB-SUA-4 y NTE-IEI.

| Código | Ud | Descripción | Rendimiento | Precio |
|---|---|---|---|---|
| O01OB200 | h | Oficial 1ª electricista | 0.1 | 0 |
| P16BN140MS3F1 | u | Fuente de alimentación 24V 250W | 1.5 | 0 |
| P01DW090 | u | Pequeño material | 1 | 0 |

#### 10.08 Iluminación de emergencia (10/02/2024)

**E18GIS055** u LUMINARIA EMERGENCIA AUTOTEST CIRCULAR LED 200LM (10/02/2024)
13 u
Suministro y montaje de luminaria de emergencia, circular empotrada, para iluminación antipánico tipo NORMALUX VIA R o equivalente técnico, carcasa de material autoextinguible y difusor opal, grado de protección IP42 - IK 07 / Clase II, según UNE-EN 60598, UNE-EN 60529 y UNE-EN 50102; equipado con LEDs de 200 lm, piloto testigo de carga LED verde, con 1 hora de autonomía, batería Ni-MH de bajo impacto medioambiental, fuente conmutada de bajo consumo. Equipo AUTOTEST. Marca y modelo a aprobar por la propiedad o equipo de interiorismo. Luminaria conforme a los requisitos generales de la UNE-EN 60598 Parte 1 y particulares de la parte 2-22 de la misma norma y lámparas conforme a la UNE-EN 20062:1993; ambas con marcado CE según Reglamento (UE) 305/2011. Instalada, incluyendo replanteo, accesorios de anclaje y conexionado, conforme al CTE DB-HE-3, CTE DB-SUA-4 y NTE-IEI.

| Código | Ud | Descripción | Rendimiento | Precio |
|---|---|---|---|---|
| O01OB200 | h | Oficial 1ª electricista | 0.24 | 0 |
| O01OB220 | h | Ayudante electricista | 0.24 | 0 |
| P16EAL050 | u | Bloque autónomo emergencia LED 200 lm (material; 17/05/2024) | 1 | 0 |
| %PM0050 | % | Pequeño Material (17/05/2024) | 0 % |  |

#### 10.09 Pruebas y puesta en marcha (14/02/2024)

**C07E140N** u DOCUMENTACIÓN AS-BUILT (14/02/2024)
1 u
Realización de documentación AS-BUILT de las instalaciones ejecutadas. Se deberá entregar los planos actualizados con las modificaciones que se hayan hecho en la fase de obra.

| Código | Ud | Descripción | Rendimiento | Precio |
|---|---|---|---|---|
| P32IE135Nb | u | Documentación AS-BUILT (material; 14/02/2024) | 1 | 0 |

| Medición | Uds. | Parcial |
|---|---|---|
| General | 1 | 1.000 |
| Total |  | 1 |

**C07E130N** u PRUEBAS Y PUESTA EN MARCHA DE LA INSTALACIÓN (14/02/2024)
1 u
Realización de pruebas de funcionamiento de la instalación eléctrica.

| Código | Ud | Descripción | Rendimiento | Precio |
|---|---|---|---|---|
| O01OB200 | h | Oficial 1ª electricista | 4 | 0 |
| O01OB210 | h | Oficial 2ª electricista | 4 | 0 |
| P32IE130N | u | Puesta en marcha de la instalación (material; 14/02/2024) | 1 | 0 |

| Medición | Uds. | Parcial |
|---|---|---|
| General | 1 | 1.000 |
| Total |  | 1 |

#### 10.10 Tramitaciones, legalizaciones e inspecciones (12/05/2024)

**E17V010** u BOLETÍN INST. BAJA TENSIÓN CON PROYECTO (12/05/2024)
1 u
Boletín realizado por instalador autorizado, de una instalación de baja tensión en la que se requiere proyecto eléctrico; según REBT, ITC-BT-04. Se ofertará unicamente el certificado de la instalación.

| Código | Ud | Descripción | Rendimiento | Precio |
|---|---|---|---|---|
| P15T010 | u | Boletín y legalización instal. eléctrica baja tensión sin proyec (material; 12/05/2024) | 1 | 0 |

| Medición | Uds. | Parcial |
|---|---|---|
| General | 1 | 1.000 |
| Total |  | 1 |

## 11 TELECOMUNICACIONES (10/10/2018)

### 11.1 Equipamiento CE (06/02/2024)

**IAF070** m CABLE PARES DE COBRE UTP CAT. 6A (29/10/2025)
40 m
Suministro y montaje de cable rígido U/UTP no propagador de la llama de 4 pares trenzados de cobre UTP, categoría 6A, reacción al fuego clase Dca-s2,d2,a2 según UNE-EN 50575, con conductor unifilar de cobre, aislamiento de polietileno y vaina exterior de poliolefina termoplástica LSFH libre de halógenos, con baja emisión de humos y gases corrosivos, de 6,2 mm de diámetro. Incluso accesorios y elementos de sujeción.
Incluye: Tendido de cables.
Criterio de medición de proyecto: Longitud medida según documentación gráfica de Proyecto.
Criterio de medición de obra: Se medirá la longitud realmente ejecutada según especificaciones de Proyecto.

| Código | Ud | Descripción | Rendimiento | Precio |
|---|---|---|---|---|
| mt40cpt010c | m | Cable rígido U/UTP no propagador de la llama de 4 pares trenzado (material; 29/10/2025) | 1 | 0 |
| mo001 | h | Oficial 1ª instalador de telecomunicaciones. (mano de obra; 29/10/2025) | 0.017 | 0 |
| mo056 | h | Ayudante instalador de telecomunicaciones. (mano de obra; 29/10/2025) | 0.017 | 0 |
| %0200 | % | Medios auxiliares (29/10/2025) | 0 % |  |

**IAF090** u TOMA DE USUARIO RJ45 CAT. 6A (29/10/2025)
3 u
Suministro y montaje de Toma simple con conector tipo RJ-45 de 8 contactos, categoría 6A, incluyendo conector, mecanismo, marco y embellecedor. Instalación en mueble.
Totalmente montado e instalado; i/p.p. de caja de mecanismo universal con tornillos, conexiones y medios auxiliares (excepto elevación y/o transporte)

| Código | Ud | Descripción | Rendimiento | Precio |
|---|---|---|---|---|
| mt40dpt060a | u | Toma simple con conector tipo RJ-45 de 8 contactos, categoría 6, (material; 29/10/2025) | 1 | 0 |
| mo001 | h | Oficial 1ª instalador de telecomunicaciones. | 0.204 | 0 |
| %0200 | % | Medios auxiliares | 0 % |  |

**E17NH020** m CANALIZACIÓN TUBO FLEXIBLE CABLEADO TELECOMUNICACIONES D20 mm (06/02/2024)
40 m
Suministro y montaje de canalización para cableado estructurado de tubo flexible de PVC, de diámetro 20 mm . Instalado en falso techo, suelo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

| Código | Ud | Descripción | Rendimiento | Precio |
|---|---|---|---|---|
| O01OB200 | h | Oficial 1ª electricista | 0.05 | 0 |
| O01OB220 | h | Ayudante electricista | 0.05 | 0 |
| MN2624502420 | m | TUBO FLEXIBLE D=20 MM (material; 29/07/2024) | 1 | 0 |
| %PM0500 | % | Pequeño Material | 0 % |  |

### 11.2 Pruebas y puesta en marcha (10/10/2018)

**C09I210N** u CERTIFICACIÓN CABLEADO ESTRUCTURADO (10/10/2018)
3 u
Certificación de tomas RJ45, Categoría 6A según normativa ISO 11801 Clase E. La certificación se realizará mediante equipo homologado y se deberá de incluir en la documentación AS-BUILT el certificado emitido sin incidencias.

| Código | Ud | Descripción | Rendimiento | Precio |
|---|---|---|---|---|
| O01OB222 | h. | Oficial 1ª Instalador telecomunicación (mano de obra; 17/09/2024) | 0.125 | 0 |
| O01OB224 | h | Ayudante instalador telecomunicación (mano de obra; 10/10/2018) | 0.125 | 0 |

**C07E130TC** u PRUEBAS Y PUESTA EN MARCHA DE LA INSTALACIÓN TELECO (14/02/2024)
1 u
Realización de pruebas de funcionamiento de la instalación de telecomunicaciones

| Código | Ud | Descripción | Rendimiento | Precio |
|---|---|---|---|---|
| O01OB200 | h | Oficial 1ª electricista | 0.075 | 0 |
| O01OB210 | h | Oficial 2ª electricista | 0.075 | 0 |
| P32IE130N | u | Puesta en marcha de la instalación | 1 | 0 |

## 12 FONTANERIA (24/07/2021)

**12.1** ud PUNTO CONSUMO F-C LAVABO (19/12/2022)
3 ud
Instalación de fontanería para un lavabo, realizada con tubería multicapa UPONOR UNIPIPE PERT-AL-PERT o similar para la red de agua fría y caliente, utilizando el sistema UPONOR M-Fitting para su conexión, con tubería de PVC serie C de diámetro 32 mm. para la red de desagüe y bote sifónico individual, totalmente terminada según CTE/ DB-HS 4 suministro de agua, sin incluir los aparatos sanitarios ni grifería.
Claves: termostato, llave, válvula, termo, eléctrico, control, termómetro, exterior, seguridad, regulación, corte, latiguillo, conexión

**12.2** ud PUNTO CONSUMO F-C DUCHA (19/12/2022)
2 ud
Instalación de fontanería para ducha, realizada con tubería multicapa UPONOR UNIPIPE PERT-AL-PERT o similar para la red de agua fría y caliente, utilizando el sistema UPONOR M-Fitting para su conexión, con tubería de PVC serie C de diámetro 32 mm. para la red de desagüe y bote sifónico individual, totalmente terminada según CTE/ DB-HS 4 suministro de agua, sin incluir los aparatos sanitarios ni grifería.
Claves: termostato, llave, válvula, termo, eléctrico, control, termómetro, exterior, seguridad, regulación, corte, latiguillo, conexión

**12.3** ud PUNTO CONSUMO FRIO INODORO (19/12/2022)
2 ud
Instalación de fontanería para un inodoro, realizada con tubería multicapa UPONOR UNIPIPE PERT-AL-PERT o similar para la red de agua fría, utilizando el sistema UPONOR M-Fitting para su conexión, con p.p de bajante de PVC serie C de diámetro 110 mm. y manguetón de enlace para inodoro, totalmente terminada según CTE/ DB-HS 4 suministro de agua, sin incluir los aparatos sanitarios ni grifería.
Claves: termostato, llave, válvula, termo, eléctrico, control, termómetro, exterior, seguridad, regulación, corte, latiguillo, conexión

**12.4** ud PUNTO CONSUMO FRIO FUENTE (19/12/2022)
1 ud
Instalación de fontanería para grifo, realizada con tubería multicapa UPONOR UNIPIPE PERT-AL-PERT o similar para la red de agua fría, utilizando el sistema UPONOR M-Fitting para su conexión, con p.p de bajante de PVC serie C de diámetro 110 mm. y manguetón de enlace para inodoro, totalmente terminada según CTE/ DB-HS 4 suministro de agua, sin incluir los aparatos sanitarios ni grifería.
Claves: termostato, llave, válvula, termo, eléctrico, control, termómetro, exterior, seguridad, regulación, corte, latiguillo, conexión

**12.5** ud LLAVE DE PASO CROMADA (19/12/2022)
17 ud
Llave empotrar de paso recta, cromada de 1/2", totalmente instalada.
Claves: termostato, llave, válvula, termo, eléctrico, control, termómetro, exterior, seguridad, regulación, corte, latiguillo, conexión

**12.6** m TUBERÍA MULTICAPA BARRA PERT-AL-PERT D=20 mm (24/07/2021)
35 m
Tubería multicapa rígida, de 20x2,25 mm. Compuesta por capa exterior de polietileno resistente a la temperatura (PERT), capa intermedia de aluminio (Al) y capa interior de polietileno resistente a la temperatura (PERT), conforme UNE-EN ISO 21003-2:2009/A1:2011; para tuberías de distribución e interiores, de agua fría y/o ACS. Totalmente montada, i/ p.p. de piezas especiales (codos, manguitos, etc.), protección de tubo corrugado de polipropileno (azul/rojo) y p.p. de medios auxiliares. Conforme a CTE DB-HS-4. Materiales con marcado CE y DdP (Declaración de Prestaciones) según Reglamento (UE) 305/2011. Medida la longitud ejecutada.

| Medición | Uds. | Largo | Parcial |
|---|---|---|---|
| Planta baja | 1 | 35 | 35.000 |
| Total |  |  | 35 |

**12.7** ud TERMO ELÉCTRICO 75 l. (24/07/2021)
1 ud
Termo eléctrico de 75 litros de capacidad, con mando de control de temperatura regulable, termostato de seguridad, válvula de seguridad con dispositivo de vaciado, con recubrimiento exterior con pintura epoxi, monofásico (240 V-50 Hz), conforme a UNE-EN 60335-2-21:2001 y UNE-EN 50440:2016. Incluye el montaje de soportes, conexiones a la red de fontanería, llaves de corte y latiguillos, conexión a la instalación eléctrica, llenado y prueba de funcionamiento. Totalmente instalado conforme a RITE (RD 1027/2007) y CTE DB-HE-2. Equipos y accesorios con marcado CE y DdP (declaración de prestaciones) según Reglamento UE 305/2011. Medida unidad ejecutada.

| Código | Ud | Descripción | Rendimiento | Precio |
|---|---|---|---|---|
| m23O01OB200 | h | Oficial 1ª fontanero calefactor (mano de obra; 01/08/2023) | 1 | 0 |
| m23O01OB210 | h | Oficial 2ª fontanero calefactor (mano de obra; 01/08/2023) | 1 | 0 |
| m23P20AE050 | ud | Termo eléctrico 150 l. (material; 01/08/2023) | 1 | 0 |
| m23P20TV020 | ud | Válvula de esfera 1/2" (material; 01/08/2023) | 2 | 0 |
| m23P20AE140 | ud | Latiguillo flexible 20 cm.1/2" (material; 01/08/2023) | 2 | 0 |
| %PM0200 | % | Pequeño Material | 0 % |  |
| %CI0600 | % | Costes Indirectos (24/07/2021) | 0 % |  |

## 13 SANEAMIENTO

**13.01** u ACOMETIDA A RED EXISTENTE
1 u
Acometida a red existente en interior de edificio, hasta una distancia máxima de 8 m, formada por: apertura de huecos en forjados o elementos constructivos mediante medios mecánicos, colocación de tubería de saneamiento de 110 mm de diámetro interior con junta estanca de goma, sellado de pasos de forjado con sistema impermeable y/o ignífugo según normativa, conexión a red existente, y reposición de acabados interiores afectados, sin incluir formación de arqueta o pozo en el punto de acometida, y con p.p. de medios auxiliares.

| Código | Ud | Descripción | Rendimiento | Precio |
|---|---|---|---|---|
| O01OA040 | h | Oficial segunda | 0.955 | 0 |
| O01OA060 | h. | Peón especializado (mano de obra) | 1.91 | 0 |
| M06CM010 | h | Compresor portátil diesel media presión 2 m3/min 7 bar (maquinaria; 02/01/2016) | 1.146 | 0 |
| M06MI010 | h | Martillo manual picador neumático 9 kg (maquinaria; 02/01/2016) | 1.146 | 0 |
| E02ZA080 | m3 | EXCAVACIÓN ZANJA SANEAMIENTO A MANO TERRENO DURO C/RELLENO Y API | 7.2 | 0 |
| P02THE020 | m | Tubo HM junta elástica 90 kN/m2 D=300 mm (material; 01/01/2010) | 8 | 0 |
| P01HM020 | m3 | Hormigón HM-20/P/40/I central (material; 01/01/2010) | 0.58 | 0 |

Claves: rotura, hormigón, medio, máximo, compresor, acometida, excavación, manual, masa, consistencia, red, tubería, zanja, terreno, colocación, duro, saneamiento, diámetro, punto, pozo, tapa, interior, goma, junta, campana, pavimentación, auxiliar, enchufe

**13.02** m TUBERÍA PVC SERIE B JUNTA PEGADA D=40 mm
5.83 m
Tubería de PVC serie B, de 40 mm de diámetro, unión pegada, conforme UNE EN1453-1; con una resistencia al fuego B-s1,d0, conforme UNE-EN 13501-1; colocada en instalaciones interiores de evacuación de aguas residuales. Totalmente montada, incluyendo p.p. de piezas especiales (codos, manguitos, etc) y p.p de medios auxiliares. Conforme a CTE DB HS-5.

| Código | Ud | Descripción | Rendimiento | Precio |
|---|---|---|---|---|
| O01OB170 | h. | Oficial 1ª fontanero calefactor | 0.048 | 0 |
| O01OB180 | h. | Oficial 2ª fontanero calefactor | 0.048 | 0 |
| P17VC020 | m | Tubo PVC serie B junta pegada 40 mm (material; 02/01/2016) | 1 | 0 |
| P17VPC020 | u | Codo M-H 87º PVC serie B junta pegada 40 mm (material; 02/01/2016) | 0.3 | 0 |
| P17VPM020 | u | Manguito H-H PVC serie B junta pegada 40 mm (material; 02/01/2016) | 0.1 | 0 |
| %PM0000000200 | % | Medios auxiliares (27/10/2016) | 0 % |  |

Claves: pieza, junta, montaje, medio, codo, manguito, auxiliar, fuego, agua, especial, tubería, colocación, resistencia, diámetro, PVC, interior, evacuación, residuo, unión

| Medición | Uds. | Largo | Parcial |
|---|---|---|---|
|  | 1 | 1.73 | 1.730 |
|  | 1 | 0.8 | 0.800 |
|  | 1 | 0.5 | 0.500 |
|  | 1 | 2.4 | 2.400 |
|  | 1 | 0.4 | 0.400 |
| Total |  |  | 5.83 |

**13.03** m TUBERIA PVC SERIE B JUNTA PEGADA D=110 mm
6 m
Tubería de PVC serie B, de 110 mm de diámetro, unión pegada, conforme UNE EN1453-1; con una resistencia al fuego B-s1,d0, conforme UNE-EN 13501-1; colocada en instalaciones interiores de evacuación de aguas residuales. Totalmente montada, incluyendo p.p. de piezas especiales (codos, manguitos, etc) y p.p de medios auxiliares. Conforme a CTE DB HS-5.

| Código | Ud | Descripción | Rendimiento | Precio |
|---|---|---|---|---|
| O01OB170 | h. | Oficial 1ª fontanero calefactor | 0.072 | 0 |
| O01OB180 | h. | Oficial 2ª fontanero calefactor | 0.072 | 0 |
| P17VC060 | m | Tubo PVC serie B junta pegada 110 mm (material; 02/01/2016) | 1 | 0 |
| P17VPC060 | u | Codo M-H 87º PVC serie B junta pegada 110 mm (material; 02/01/2016) | 0.3 | 0 |
| P17VPM060 | u | Manguito H-H PVC serie B junta pegada 110 mm (material; 02/01/2016) | 0.1 | 0 |
| P17VPA040 | u | Abrazadera tubo PVC 110 mm (material; 02/01/2016) | 0.65 | 0 |
| %PM0000000200 | % | Medios auxiliares | 0 % |  |

Claves: montaje, auxiliar, PVC, junta, diámetro, unión, resistencia, fuego, colocación, medio, interior, residuo, evacuación, pieza, especial, codo, manguito, agua, tubería

**13.04** m SIFON INDIVIDUAL PVC (27/10/2016)
5 m
Sifón individual de PVC, color gris, de 40 mm de diámetro.
Claves: montaje, auxiliar, PVC, junta, diámetro, unión, resistencia, fuego, colocación, medio, interior, residuo, evacuación, pieza, especial, codo, manguito, agua, tubería

**13.05** ud PUNTO DE DESAGÜE PVC D110 (28/08/2025)
2 ud
Suministro e instalación de PUNTO de DESAGÜE de PVC, mediante en la colocación de un SIFÓN de PVC con salida horizontal de 110 mm de diámetro y con registro inferior, TUBERÍA de PVC de 110 mm de diámetro con unión por encolado para derivación a punto de desagüe, p.p. de TUBERIA de PVC con unión por encolado, enterrado o colgado mediante abrazaderas metálicas, para red de pequeña evacuación de diámetros, según instalación diseñada en planos. Los cambios de sentido y de diametro, asi como los injertos, se realizaran utilizando las piezas adecuadas, estando prohibido manipular este material en obra con calor. Incluso transporte, montaje, parte proporcional de accesorios tales como piezas especiales y remates finales de PVC, pequeno material auxiliar, pruebas hidraulicas y de funcionamiento y puesta en servicio. Todo ello segun normativa vigente. Medida la unidad ejecutada.

**13.06** ud PUNTO DE DESAGÜE PVC D40 (28/08/2025)
5 ud
Suministro e instalación de PUNTO de DESAGÜE de PVC, mediante en la colocación de un SIFÓN de PVC con salida horizontal de450 mm de diámetro y con registro inferior, TUBERÍA de PVC de 40 mm de diámetro con unión por encolado para derivación a punto de desagüe, p.p. de TUBERIA de PVC con unión por encolado, enterrado o colgado mediante abrazaderas metálicas, para red de pequeña evacuación de diámetros, según instalación diseñada en planos. Los cambios de sentido y de diametro, asi como los injertos, se realizaran utilizando las piezas adecuadas, estando prohibido manipular este material en obra con calor. Incluso transporte, montaje, parte proporcional de accesorios tales como piezas especiales y remates finales de PVC, pequeno material auxiliar, pruebas hidraulicas y de funcionamiento y puesta en servicio. Todo ello segun normativa vigente. Medida la unidad ejecutada.

## 14 SANITARIOS Y EQUIPAMIENTO (24/07/2021)

**14.1** Ud VERTEDORA ROCA CON MONOMANDO (17/10/2024)
1 Ud
Ud. Suministro y colocación de Vertedero de porcelana vitrificada, blanco, de 50x42 cm, dotado de rejilla de desagüe y enchufe de unión, colocado mediante tacos y tornillos al solado, incluso sellado con silicona, válvula de desagüe de 40 mm, funcionando. Grifería monomando cromada, con rompechorros; conforme UNE 19703:2016 y UNE-EN 200:2008.Totalmente instalado y conexionado, i/p.p. de pequeño material y medios auxiliares.

**14.2** ud PLATO DUCHA DE RESINA 120x80 cm CON GRIFERÍA MONOMANDO (24/07/2021)
1 ud
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
| Código | Ud | Descripción | Rendimiento | Precio |
|---|---|---|---|---|
| m23O01OB200 | h | Oficial 1ª fontanero calefactor | 0.4 | 0 |
| m23O01OB210 | h | Oficial 2ª fontanero calefactor | 0.4 | 0 |
| m23P18D030 | ud | P. ducha acrílica 120x75 c/d. (material; 01/08/2023) | 1 | 0 |
| m23P18GD060 | ud | Cjto.mmdo. ducha cro. (material; 01/08/2023) | 1 | 0 |
| m23P18GD080 | ud | Rociador ducha masaje 3 func.cromo (material; 01/08/2023) | 1 | 0 |
| m23P17SV010 | ud | Válvula p/ducha sal.horizon.40mm (material; 01/08/2023) | 1 | 0 |
| %PM0050 | % | Pequeño Material | 0 % |  |
| %CI0600 | % | Costes Indirectos | 0 % |  |

**14.3** ud PLATO DUCHA DE RESINA 160x80 cm CON GRIFERÍA MONOMANDO (24/07/2021)
1 ud
Suministro y montaje de plato de ducha de resina blanca antideslizante de 160x80 cm, en color gris; conforme norma UNE-EN 14527:2016+A1:2019. Grifería mezcladora monomando empotrado con rociador regulable, rociador ducha masaje 3 funciones, acabado cromado, conforme UNE 19703:2016 y UNE-EN 200:2008. Totalmente instalada y conexionada i/ juego de desagüe y válvula de desagüe de salida horizontal de 40 mm, p.p. de pequeño material y medios auxiliares. Medido la unidad ejecutada.

| Código | Ud | Descripción | Rendimiento | Precio |
|---|---|---|---|---|
| m23O01OB200 | h | Oficial 1ª fontanero calefactor | 0.4 | 0 |
| m23O01OB210 | h | Oficial 2ª fontanero calefactor | 0.4 | 0 |
| m23P18D030 | ud | P. ducha acrílica 120x75 c/d. | 1 | 0 |
| m23P18GD060 | ud | Cjto.mmdo. ducha cro. | 1 | 0 |
| m23P18GD080 | ud | Rociador ducha masaje 3 func.cromo | 1 | 0 |
| m23P17SV010 | ud | Válvula p/ducha sal.horizon.40mm | 1 | 0 |
| %PM0050 | % | Pequeño Material | 0 % |  |
| %CI0600 | % | Costes Indirectos | 0 % |  |

**14.4** ud LAVABO SUSPENDIDO ROCA VICTORIA BLANCO CON MONOMANDO (24/07/2021)
1 ud
Suministro e instalación de lavabo de porcelana vitrificada en blanco de la marca ROCA modelo VICTORIA o equivalente a aprobar por DF. de 65x51 cm, colocado suspendido; conforme UNE-EN 14688:2016+A1:2019. Grifería monomando gerontologica cromada, con rompechorros; conforme UNE 19703:2016 y UNE-EN 200:2008. Válvula de desagüe de 32 mm, acoplamiento a pared acodado de PVC, llaves de escuadra de 1/2" cromadas, latiguillos flexibles de 1/2". Totalmente instalado y conexionado, i/p.p. de pequeño material y medios auxiliares. Lavabo con marcado CE y DdP (Declaración de prestaciones) según Reglamento (UE) 305/2011. Medido unidad ejecutada.

| Código | Ud | Descripción | Rendimiento | Precio |
|---|---|---|---|---|
| m23O01OB200 | h | Oficial 1ª fontanero calefactor | 0.55 | 0 |
| m23O01OB210 | h | Oficial 2ª fontanero calefactor | 0.55 | 0 |
| m23P18LP020 | ud | Lavabo 65x51 cm con pedestal blanco (material; 01/08/2023) | 1 | 0 |
| m23P18GL040 | ud | Grif.monomando lavabo cromo s.n. (material; 01/08/2023) | 1 | 0 |
| m23P17SV060 | ud | Válvula p/lavabo-bidé de 32 mm. c/cadena (material; 01/08/2023) | 1 | 0 |
| m23P17XT010 | ud | Válvula de escuadra de 1/2" a 1/2" (material; 01/08/2023) | 2 | 0 |
| %PM0050 | % | Pequeño Material | 0 % |  |
| %CI0600 | % | Costes Indirectos | 0 % |  |

**14.5** ud LAVABO EMPOTRAR ENCIMERA, MODELO DIVERTA "ROCA" CON MONOMANDO (12/06/2026)
1 ud
Lavabo de porcelana sanitaria, de empotrar en encimera, modelo Diverta "ROCA", color blanco, de 500x380 mm, equipado con grifería monomando de repisa para lavabo, con cartucho cerámico, limitador de caudal a 5 l/min y sistema de apertura con agua fría para ahorro de energía acabado acabado cromado, modelo Victoria Plus, y desagüe, acabado cromado. Incluso juego de fijación y silicona para sellado de juntas.

**14.6** ud INODORO TANQUE BAJO ROCA VICTORIA BLANCO (24/07/2021)
2 ud
Suministro e instalación de Inodoro de tanque bajo de montaje adosado a pared, de la marca ROCA modelo VICTORIA color blanco o equivalente a aprobar por DF, conforme a UNE-EN 997:2019. Dispone de asiento y tapa lacados con bisagras de acero inoxidable y mecanismo doble descarga. Totalmente instalado, conectado y funcionando; i/p.p. de anclajes al pavimento, sellados, llave de escuadra y latiguillo flexible cromados, pequeño material y medios auxiliares. Medido unidad ejecutada.

| Código | Ud | Descripción | Rendimiento | Precio |
|---|---|---|---|---|
| m23O01OB200 | h | Oficial 1ª fontanero calefactor | 1 | 0 |
| m23O01OB210 | h | Oficial 2ª fontanero calefactor | 1 | 0 |
| m23P18IB090 | ud | Taza inodoro tanque bajo gama media - blanco (material; 01/08/2023) | 1 | 0 |
| m23P18IB140 | ud | Tanque bajo inodoro c/mecanismos gama media - blanco (material; 01/08/2023) | 1 | 0 |
| m23P18IB190 | ud | Tapa y asiento inodoro lacado gama media (material; 01/08/2023) | 1 | 0 |
| m23P17XT020 | ud | Llave de escuadra 1/2" a 3/8" antical (material; 01/08/2023) | 1 | 0 |
| m23P18GW070 | ud | Latiguillo flexible 25 cm 3/8"a 3/8" (material; 01/08/2023) | 1 | 0 |
| %PM0100 | % | Pequeño Material (12/05/2024) | 0 % |  |
| %CI0600 | % | Costes Indirectos | 0 % |  |

**14.7** Ud MAMPARA DUCHA (17/10/2024)
1 Ud
MOD. NES100 SISTEMA CORREDERA ACABADO CROMO
MEDIDAS 160 x195cm

**14.8** Ud ESPEJO RETROILUMINADO CON LED 70X80 (17/10/2024)
2 Ud

**14.9** Ud BARRA APOYO ABATIBLE EN ASEO MINUSVALIDOS (17/10/2024)
2 Ud
Ud. Suministro y colocación de barra de apoyo abatible de acero inoxidable 18/10 (AISI-304) de D=30 mm. Serie Superinox Family de Roca Ref 815853002, con cubretornillos de fijación. Instalado con tacos de plástico y tornillos a la pared. Ejecutado según N.T.E. específica y con p.p. de medios auxiliares y ayudas.

**14.10** Ud BANCO PARA DUCHA ACCESIBLE (17/10/2024)
1 Ud

## 15 PINTURA (15/09/2025)

**15.1** m2 PINTURA PLÁSTICA LISA MATE LAVABLE MÁXIMA CALIDAD. (15/09/2025)
511.2 m2
Pintura plástica lisa mate lavable máxima calidad en blanco Ral 9010, dos manos, incluso lijado, imprimación y plastecido. Se incluyen los repasos. Se medirá y abonará por m2 de superficie real pintada, efectuándose la medición de acuerdo con los siguientes criterios:
- Pintura sobre muros, tabiques, techos: se medirá sin descontar huecos. Las molduras se medirán por superficie desarrollada.
- Pintura sobre carpintería ciega: se medirá a dos caras, incluyéndose los tapajuntas.
- Pintura sobre rejas y barandillas: en el caso de no estar incluida la pintura en la unidad a pintar, se medirá a dos caras. En huecos que lleven carpintería y rejas se medirán independientemente ambos elementos.
- Pintura sobre radiadores de calefacción: se medirá por metro cuadrado a dos caras, si no queda incluida la pintura en la medición y abono de dicha unidad.
- Pintura sobre tuberías: se medirá por m. con la salvedad antes apuntada.

| Medición | Uds. | Largo | Alto | Parcial |
|---|---|---|---|---|
| PARAMENTOS VERTICALES |  |  |  |  |
| Zona de entrenamiento | 1 | 43.29 | 3 | 129.870 |
| Zona de personal | 1 | 11.22 | 2.5 | 28.050 |
| C.Limpieza | 1 | 6.5 | 2.5 | 16.250 |
| Z.Comunes | 1 | 18.25 | 2.8 | 51.100 |
|  | 1 | 14.6 | 2.8 | 40.880 |
| Zona de entrada/Sala privada | 1 | 2.23 | 3.2 | 7.136 |
|  | 1 | 24.2 | 3.2 | 77.440 |
|  | 1 | 2.79 | 3.2 | 8.928 |
|  | 1 | 1.2 | 3.2 | 3.840 |
| A deducir | -1 | 1.22 | 3 | -3.660 |
|  | -1 | 2.98 | 3 | -8.940 |
|  | -1 | 1.37 | 3 | -4.110 |
| FALSOS TECHOS |  |  |  |  |
|  | 11.65 |  |  | 11.650 |
|  | 152.76 |  |  | 152.760 |
| Total |  |  |  | 511.2 |

## 16 INCENDIOS (24/07/2021)

**16.01** Ud EXTINTOR PORTATIL ABC (11/06/2025)
2 Ud
Extintor portátil de polvo químico ABC polivalente antibrasa, con presión incorporada, de eficacia 34A-233B-C, con 6 kg de agente extintor. La marca y modelo de los extintores, así como toda la señalética de protección contra incendios estará homologada por la DISMA de MAPFRE.
Criterio de medición de obra: Se medirá el número de unidades realmente ejecutadas según especificaciones de Proyecto.

**16.02** ud SEÑAL FOTOLUMINISCENTE INCENDIOS 297x210 mm (24/07/2021)
7 ud
Suministro e instalación de señalización para equipo o medio de extinción manual de instalación de protección contra incendios (P.C.I.), fotoluminiscente, de Clase B (150 minicandelas); fabricada en material plástico, de dimensiones 297x210 mm (DIN-A4), conforme a UNE 23033-1:2019 y UNE 23035:2003. Totalmente instalada. Visible a 10 m conforme al CTE DB-SI-4. Medida la unidad ejecutada.

| Código | Ud | Descripción | Rendimiento | Precio |
|---|---|---|---|---|
| m23O01OA060 | h | Peón especializado (mano de obra; 01/08/2023) | 0.05 | 0 |
| m23P23FK010 | ud | Señal fotoluminiscente Clase B 297x210 mm (DIN-A4) (material; 01/08/2023) | 1 | 0 |
| %CI0600 | % | Costes Indirectos | 0 % |  |

## 17 AISLAMIENTO ACUSTICO (05/09/2025)
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
**17.01** m AISLAMIENTO ACUSTICO A RUEDO AEREO DE RED DE SANEAMIENTO (05/09/2025)
30 m
Aislamiento acústico a ruido aéreo de red de saneamiento, realizado con banda autoadhesiva desolidarizante Fonodan BJ, "DANOSA", de 3,9 mm de espesor, formado por una lámina de polietileno y una lámina viscoelástica de alta densidad, resistencia térmica 0,078 m²K/W, conductividad térmica 0,05 W/(mK) y rigidez dinámica inferior a 100 MN/m³; dispuesto a modo de coquilla con bridas de plástico.

**17.02** m2 AISLAMIENTO ACUSTICO A RUIDO AEREO SOBRE FALSO TECHO (30/10/2025)
111.46 m2
Aislamiento acústico a ruido aéreo sobre falso techo, con panel semirrígido de lana mineral, según UNE-EN 13162, no revestido, de 40 mm de espesor, resistencia térmica 1,1 m²K/W, conductividad térmica 0,035 W/(mK).

| Medición | Uds. | Parcial |
|---|---|---|
| fórmula: 69.71 | 1.05 | 73.196 |
| fórmula: 24.77 | 1.05 | 26.009 |
| fórmula: 11.67 | 1.05 | 12.254 |
| Total |  | 111.46 |

**17.03** m2 ASILAMIENTO ACUSTICO A RUIDO AEREO ADHERIDO A FORJADO (12/06/2026)
5.94 m2
Suministro y colocación de aislamiento acústico a ruido aéreo en forjado, mediante panel de espuma elastomérica tipo Copopren o equivalente, de 25 mm de espesor, adherido directamente al intradós del forjado con adhesivo específico, incluso corte, ajustes, sellado de juntas, medios auxiliares y parte proporcional de pequeño material, totalmente colocado.

| Medición | Uds. | Parcial |
|---|---|---|
| fórmula: 5.66 | 1.05 | 5.943 |
| Total |  | 5.94 |

**17.04** m2 AISLAMIENTO ACUSTICO A RUIDO AEREO EN TRASDOSADO (05/09/2025)
185.65 m2
Aislamiento acústico a ruido aéreo, en trasdosado autoportante de placas, realizado con complejo multicapa, de 20 mm de espesor, 7,4 kg/m² de masa superficial, formado por un fieltro textil de 16 mm de espesor adherido térmicamente a una lámina viscoelástica de alta densidad de 4 mm de espesor, colocado a tope y fijado al paramento con fijaciones; y panel semirrígido de lana mineral, espesor 45 mm, según UNE-EN 13162, colocado entre los montantes de la estructura portante. Incluso cinta viscoelástica autoadhesiva, para sellado de junta

| Medición | Uds. | Parcial |
|---|---|---|
|  | 112.37 | 112.370 |
|  | 73.28 | 73.280 |
| Total |  | 185.65 |

**17.05** m2 AISLAMIENTO ACUSTICO A RUIDO AEREO EN TABIQUE (12/06/2026)
55.8 m2

| Medición | Uds. | Largo | Alto | Parcial |
|---|---|---|---|---|
| Tabique sala/zona de vestuarios | 1 | 13.95 | 4 |  |
| Tabique zona de personal/vestuarios |  | 3.5 | 4 |  |
| Total |  |  |  | 55.8 |

## 18 VARIOS (15/09/2025)

**18.01** Ud TAQUILLAS (15/09/2025)
5 Ud
Ud. Instalacion de de taquillas DRY 4/p 180x30x50 p/moneda. Blanco con zócalo taquillas en compacto 10 mm. Negro. Numeración taquillas cierre moneda y candado, llave maestra, cierre con resbalón y moneda.
Nota: El suministro lo llevara a cabo un proovedor externo.

| Medición | Uds. | Parcial |
|---|---|---|
| MODULO DE TAQUILLA 4/P 180X30X50 p7MONEDA | 5 | 5.000 |
| Total |  | 5 |

## 19 GESTIÓN DE RESIDUOS (28/05/2026)

**19.1** Ud. GESTION DE RESIDUOS (28/05/2026)
1 Ud.
Ud. Valoración del coste previsto de la gestión correcta de los residuos de construcción y demolición en obra.

## 20 SEGURIDAD Y SALUD (02/11/2025)

**20.1** Ud SEGURIDAD Y SALUD DURANTE EJECUCION (02/11/2025)
1 Ud
Ud. Medidas preventivas para evitar riesgos y para garantizar la seguridad del personal y colectiva de los operarios adscritos a la obra y a terceros. Todo ello en base al Estudio de Seguridad y Salud redactado por la Dirección Facultativa y de las instrucciones dictadas por el Coordinador de Seguridad y Salud y de las manifestadas en los Planes de Seguridad y Salud, incluyendo la presentación de éstos, así como su comunicación a los Organismos pertinentes de la Administración.

## Precios auxiliares

**E02ZA080** m3 EXCAVACIÓN ZANJA SANEAMIENTO A MANO TERRENO DURO C/RELLENO Y API
Excavación en zanjas de saneamiento, en terrenos de consistencia dura por medios manuales, con extracción de tierras a los bordes, y con posterior relleno y apisonado de las tierras procedentes de la excavación. Incluida parte proporcional de medios auxiliares. Según CTE-DB-HS y NTE-ADZ.

| Código | Ud | Descripción | Rendimiento | Precio |
|---|---|---|---|---|
| O01OA070 | h. | Peón ordinario | 3.343 | 0 |
| M08RI010 | h | Pisón compactador 70 kg (maquinaria; 02/01/2016) | 0.764 | 0 |

Claves: manual, medio, auxiliar, tierra, consistencia, duro, terreno, mano, saneamiento, zanja, excavación, extracción, relleno, apisonado

## Recursos

**P08MT030** m2 Tarima maciza s/barnizar Elondo 90/100x15 mm
Claves: tarima, macizo, elondo

**P08MR190** m Rodapié macizo roble
Claves: roble, rodapié, macizo

**P08MA110** m2 Sistemas de clips
Claves: clip

**P08SW050** m2 Lámina polietileno 2 mm anti-vapor
Claves: lámina, polietileno

**M06CM010** h Compresor portátil diesel media presión 2 m3/min 7 bar
Claves: diesel, compresor, medio, portátil, presión

**M06MI010** h Martillo manual picador neumático 9 kg
Claves: manual, picar, martillo, neumático

**P02THE020** m Tubo HM junta elástica 90 kN/m2 D=300 mm
Claves: tubo, junta, elástico

**P01HM020** m3 Hormigón HM-20/P/40/I central
Claves: hormigón, central

**P17VC020** m Tubo PVC serie B junta pegada 40 mm
Claves: tubo, PVC, junta

**P17VPC020** u Codo M-H 87º PVC serie B junta pegada 40 mm
Claves: junta, PVC, codo

**P17VPM020** u Manguito H-H PVC serie B junta pegada 40 mm
Claves: PVC, manguito, junta

**P17VC060** m Tubo PVC serie B junta pegada 110 mm
Claves: PVC, tubo, junta

**P17VPC060** u Codo M-H 87º PVC serie B junta pegada 110 mm
Claves: PVC, codo, junta

**P17VPM060** u Manguito H-H PVC serie B junta pegada 110 mm
Claves: manguito, PVC, junta

**P17VPA040** u Abrazadera tubo PVC 110 mm
Claves: PVC, abrazadera, tubo

**M08RI010** h Pisón compactador 70 kg
Claves: pisón, compacto
